# Mise en place et fixation d'un précadre en bois de pin

- Propriété du fichier: CYPE INGENIEROS, S.A.
- Format: FIEBDC-3/2002
- Zone géographique: Côte d'Ivoire
- Coûts indirects: 3.00 %
- Frais généraux: 13.00 %
- Bénéfice: 6.00 %
- TVA: 18.00 %

**TXP050** U Mise en place et fixation d'un précadre en bois de pin, simultanées à l'exécution de la cloison et sans le revêtement de sol en place, par pose sur l'ossature autoportante à l'aide de vis, pour fixation postérieure, sur celui-ci, du cadre de la menuiserie extérieure de jusqu'à 2 m² de surface.
Mise en place et fixation d'un précadre en bois de pin, simultanées à l'exécution de la cloison et sans le revêtement de sol en place, par pose sur l'ossature autoportante à l'aide de vis, pour fixation postérieure, sur celui-ci, du cadre de la menuiserie extérieure de jusqu'à 2 m² de surface. Comprend l'implantation, le nivellement et la mise d'aplomb.
Inclut: Implantation. Nivellement et mise d'aplomb. Fixation définitive du précadre.
Critère de métré de projet: Nombre d'unités prévues, selon documentation graphique du Projet.
Critère de mesure de l'ouvrage: On mesurera le nombre d'unités réellement exécutées selon les spécifications du Projet.

| Code | U | Désignation | Quantité | Prix | Montant |
|---|---|---|---|---|---|
| mo020 | h | Compagnon professionnel III/CP2 construction. (main-d'œuvre) | 0.288 | 1.60 | 0.46 |
| mo113 | h | Ouvrier d'exécution I/OE1 construction. (main-d'œuvre) | 0.288 | 0.97 | 0.28 |
| % | % | Coûts directs complémentaires | 2 % | 0.74 | 0.01 |
|  |  | Coûts directs |  |  | 0.75 |
