# Treillis soudé 150x250 mm et Ø 7,0-6,0 mm, en acier Fe E 500, placé sur chantier, pour radier

- Propriété du fichier: CYPE INGENIEROS, S.A.
- Format: FIEBDC-3/2002
- Zone géographique: Côte d'Ivoire
- Coûts indirects: 3.00 %
- Frais généraux: 13.00 %
- Bénéfice: 6.00 %
- TVA: 18.00 %

## B Aménagements extérieurs

### BG Gros oeuvre

#### BGI Infrastructure: aciers, bétons et coffrages

**BGI020** m² Treillis soudé 150x250 mm et Ø 7,0-6,0 mm, en acier Fe E 500, placé sur chantier, pour radier.
Fourniture et mise en place d'un treillis soudé 150x250 mm et Ø 7,0-6,0 mm, en acier Fe E 500, placé sur chantier, pour radier. Comprend le fil de fer d'attache, les découpes et les recouvrements.
Inclut: Coupe de la maille électrosoudée. Montage et mise en place d'un grillage. Fixation du grillage.
Critère de métré de projet: Surface théorique mesurée selon documentation graphique du Projet. Le métré n'a pas été augmenté pour recouvrements, étant donné que 20% supplémentaire de surface a été considéré dans la décomposition..
Critère de mesure de l'ouvrage: On mesurera la surface théorique exécutée selon les spécifications du Projet.

| Code | U | Désignation | Quantité | Prix | Montant |
|---|---|---|---|---|---|
| mt07ame100ffg | m² | Treillis soudé 150x250 mm, fils porteurs de 7 mm de diamètre et fils de répartition de 6 mm de diamètre, en acier Fe E 500. (matériau) | 1.200 | 3.52 | 4.22 |
| mt08var050 | kg | Fil de fer galvanisé pour attacher, de 1,30 mm de diamètre. (matériau) | 0.014 | 1.11 | 0.02 |
| op00ciz020 |  | Cisaille pour barres à haute adhérence en acier. | 1.000 | 0.00 | 0.00 |
| op00ata010 |  | Pince à ligaturer. | 1.000 | 0.00 | 0.00 |
| mo042 | h | Compagnon professionnel III/CP2 ferrailleur. (main-d'œuvre) | 0.030 | 1.45 | 0.04 |
| mo088 | h | Ouvrier professionnel II/OP ferrailleur. (main-d'œuvre) | 0.030 | 0.87 | 0.03 |
| % | % | Coûts directs complémentaires | 2 % | 4.31 | 0.09 |
|  |  | Coûts directs |  |  | 4.40 |
