# Tonnelle avec couverture en toile de tissu acrylique de 200 g/m²

- Propriété du fichier: CYPE INGENIEROS, S.A.
- Format: FIEBDC-3/2002
- Zone géographique: Côte d'Ivoire
- Devise: XOF
- Coûts indirects: 3.00 %
- Frais généraux: 13.00 %
- Bénéfice: 6.00 %
- TVA: 18.00 %

## M Mobilier urbain

### MR Mobilier de repos et d'agrément

#### MRT Tonnelles

**MRT010** U Tonnelle avec couverture en toile de tissu acrylique de 200 g/m², de 220 cm de diamètre et mât en bois de pin sylvestre, traité en autoclave, de 250 cm de longueur et 5 cm de diamètre avec base mobile démontable, zinguée et laquée, de 80x80 cm.
Tonnelle avec couverture en toile de tissu acrylique de 200 g/m², de 220 cm de diamètre et mât en bois de pin sylvestre, traité en autoclave, avec classe d'emploi 4 selon NF EN 335, de 250 cm de longueur et 5 cm de diamètre avec base mobile démontable, zinguée et laquée, de 80x80 cm, immobilisée avec quatre pierres de 8 kg chacune.
Inclut: Montage.
Critère de métré de projet: Nombre d'unités prévues, selon documentation graphique du Projet.
Critère de mesure de l'ouvrage: On mesurera le nombre d'unités réellement exécutées selon les spécifications du Projet.

| Code | U | Désignation | Quantité | Prix | Montant |
|---|---|---|---|---|---|
| mt52par010a | U | Tonnelle avec couverture en toile de tissu acrylique de 200 g/m², de 220 cm de diamètre et mât en bois de pin sylvestre, traité en autoclave, avec classe d'emploi 4 selon NF EN 335, de 250 cm de longueur et 5 cm de diamètre. (matériau) | 1.000 | 70001.52 | 70001.52 |
| mt52par020 | U | Base mobile démontable, zinguée et laquée, de 80x80 cm, immobilisée avec quatre pierres de 8 kg chacune. (matériau) | 1.000 | 42778.70 | 42778.70 |
| mo087 | h | Ouvrier professionnel II/OP VRD espaces publics. (main-d'œuvre) | 0.123 | 752.89 | 92.61 |
| % | % | Coûts directs complémentaires | 2 % | 112872.83 | 2257.46 |
|  |  | Coûts directs |  |  | 115130.29 |
