# Sous-base granulaire avec tout-venant calcaire

- Propriété du fichier: CYPE INGENIEROS, S.A.
- Format: FIEBDC-3/2002
- Zone géographique: Côte d'Ivoire
- Coûts indirects: 3.00 %
- Frais généraux: 13.00 %
- Bénéfice: 6.00 %
- TVA: 18.00 %

## V Voiries

### VP Revêtement de sols extérieurs

#### VPP Préparation du terrain

**VPP020** m³ Sous-base granulaire avec tout-venant calcaire, et compactage au 97% du Proctor Modifié avec des moyens mécaniques, en couches de 30 cm d'épaisseur, jusqu'à atteindre une densité sèche supérieure ou égale à au 97% du Proctor Modifié de celle maximale obtenue à l'essai Proctor Modifié, pour amélioration des propriétés résistantes du terrain.
Formation de sous-base granulaire avec tout-venant calcaire, et compactage au 97% du Proctor Modifié avec des moyens mécaniques, en couches de 30 cm d'épaisseur, jusqu'à atteindre une densité sèche supérieure ou égale à au 97% du Proctor Modifié de celle maximale obtenue à l'essai Proctor Modifié, (essai non compris dans ce prix), pour amélioration des propriétés résistantes du terrain. Comprend la charge, le transport et la décharge au pied du chantier des graviers à utiliser pour les travaux de remblayage et l'humidification de ceux-ci.
Inclut: Transport et décharge du matériau au pied du talus. Extension du matériau en couches d'épaisseur uniforme. Humidification ou assèchement de chaque couche. Compactage.
Critère de métré de projet: Volume mesuré sur les plans des profils transversaux du Projet, qui définissent le mouvement des terres à réaliser sur chantier.
Critère de mesure de l'ouvrage: On mesurera, en profil compacté, le volume réellement exécuté selon les spécifications du Projet, sans inclure les incréments par excès d'excavation non autorisés.

| Code | U | Désignation | Quantité | Prix | Montant |
|---|---|---|---|---|---|
| mt01zah010a | t | Grave granulaire ou naturelle, carrière calcaire. (matériau) | 2.200 | 7.85 | 17.27 |
| mq02rot030b | h | Compacteur tandem autopropulsé, de 63 kW, de 9,65 t, largeur de travail 168 cm. (matériel) | 0.108 | 27.74 | 3.00 |
| mq04dua020b | h | Dumper à décharge frontale de 2 t de charge utile. (matériel) | 0.108 | 6.26 | 0.68 |
| mq02cia020j | h | Camion citerne de 8 m³ de capacité. (matériel) | 0.011 | 27.12 | 0.30 |
| mo111 | h | Ouvrier d'exécution I/OE1 VRD espaces privés. (main-d'œuvre) | 0.244 | 0.80 | 0.20 |
| % | % | Coûts directs complémentaires | 2 % | 21.45 | 0.43 |
|  |  | Coûts directs |  |  | 21.88 |
