# Fosse septique en polyéthylène haute densité (PEHD/HDPE), de 8000 litres, de 2000 mm de diamètre et 3040 mm de longueur, pour 40 utilisateurs (H.E.)

- Propriété du fichier: CYPE INGENIEROS, S.A.
- Format: FIEBDC-3/2002
- Zone géographique: Côte d'Ivoire
- Coûts indirects: 3.00 %
- Frais généraux: 13.00 %
- Bénéfice: 6.00 %
- TVA: 18.00 %

**XAT040** U Fosse septique en polyéthylène haute densité (PEHD/HDPE), de 8000 litres, de 2000 mm de diamètre et 3040 mm de longueur, pour 40 utilisateurs (H.E.).
Fourniture et installation de fosse septique en polyéthylène haute densité (PEHD/HDPE), de 8000 litres, de 2000 mm de diamètre et 3040 mm de longueur, pour 40 utilisateurs (H.E.), avec bouche d'accès de 500 mm de diamètre, bouche d'entrée et bouche de sortie de 125 mm de diamètre. Totalement montée, connectée et testée.
Inclut: Implantation. Mise en place et connexion de la fosse septique.
Critère de métré de projet: Nombre d'unités prévues, selon documentation graphique du Projet.
Critère de mesure de l'ouvrage: On mesurera le nombre d'unités réellement exécutées selon les spécifications du Projet.

| Code | U | Désignation | Quantité | Prix | Montant |
|---|---|---|---|---|---|
| mt46fsp100g | U | Fosse septique en polyéthylène haute densité (PEHD/HDPE), de 8000 litres, de 2000 mm de diamètre et 3040 mm de longueur, pour 40 utilisateurs (H.E.), avec bouche d'accès de 500 mm de diamètre, bouche d'entrée et bouche de sortie de 125 mm de diamètre, selon NF EN 12566-1, pour traitement primaire des eaux résiduelles. (matériau) | 1.000 | 5865.86 | 5865.86 |
| mo008 | h | Compagnon professionnel III/CP2 plombier. (main-d'œuvre) | 3.410 | 1.66 | 5.66 |
| mo107 | h | Ouvrier professionnel II/OP plombier. (main-d'œuvre) | 3.410 | 1.01 | 3.44 |
| % | % | Coûts directs complémentaires | 2 % | 5874.96 | 117.50 |
|  |  | Coûts directs |  |  | 5992.46 |
