# Balustrade droite constituée de balustres préfabriqués en béton de section circulaire de 70 cm de hauteur et 15 cm de diamètre, main courante de 17x7x100 cm

- Propriété du fichier: CYPE INGENIEROS, S.A.
- Format: FIEBDC-3/2002
- Zone géographique: Côte d'Ivoire
- Coûts indirects: 3.00 %
- Frais généraux: 13.00 %
- Bénéfice: 6.00 %
- TVA: 18.00 %

## E Enveloppe et finition extérieure

### EG Garde-corps et murets

#### EGG Garde-corps

**EGG070** m Balustrade droite constituée de balustres préfabriqués en béton de section circulaire de 70 cm de hauteur et 15 cm de diamètre, main courante de 17x7x100 cm.
Fourniture et montage d'une balustrade droite constituée de balustres préfabriqués en béton de section circulaire de 70 cm de hauteur et 15 cm de diamètre, placée dans des murs et posés avec du mortier de ciment et de chaux, confectionné sur chantier, dosage 1:1:7. Comprend main courante de 17x7x100 cm, l'implantation, le nivellement, le jointoiement et le nettoyage.
Inclut: Nettoyage et préparation du bord de l'appui. Présentation et montage à sec des pièces, par tronçons entre pilastres. Mise en place des pièces. Jointoiement et profilage des joints avec du mortier de ciment.
Critère de métré de projet: Longueur mesurée aux axes, selon documentation graphique du Projet.
Critère de mesure de l'ouvrage: On mesurera, aux axes, la longueur réellement exécutée selon les spécifications du Projet.

| Code | U | Désignation | Quantité | Prix | Montant |
|---|---|---|---|---|---|
| mt20bhp010c | U | Balustre circulaire préfabriqué en béton blanc, de 70 cm de hauteur et de diamètre 15 cm. (matériau) | 4.000 | 7.79 | 31.16 |
| mt20bhp030a | m | Main courante préfabriqué en béton blanc d'une pièce, pour balustrade, 17x7x100 cm. (matériau) | 1.000 | 7.69 | 7.69 |
| mt08aaa010a | m³ | Eau. (matériau) | 0.016 | 1.48 | 0.02 |
| mt01arg005a | t | Sable de carrière, pour mortier préparé sur chantier. (matériau) | 0.120 | 15.88 | 1.91 |
| mt08cem041a | kg | Ciment blanc en sacs. (matériau) | 20.000 | 0.15 | 3.00 |
| mt08cal020a | kg | Chaux aérée CL-90, en sacs, selon NF EN 459-1. (matériau) | 20.000 | 0.21 | 4.20 |
| mq06hor010 | h | Bétonnière. (matériel) | 0.082 | 1.13 | 0.09 |
| op00amo010 |  | Rectifieuse ou scie radiale. | 1.000 | 0.00 | 0.00 |
| mo020 | h | Compagnon professionnel III/CP2 VRD espaces privés. (main-d'œuvre) | 1.039 | 1.52 | 1.58 |
| mo113 | h | Ouvrier d'exécution I/OE1 VRD espaces privés. (main-d'œuvre) | 1.911 | 0.92 | 1.76 |
| % | % | Coûts directs complémentaires | 2 % | 51.41 | 1.03 |
|  |  | Coûts directs |  |  | 52.44 |
