# Volet à persiennes, extérieur, en bois de pin melis à vernir, avec un vantail à lames fixes, de 50x150 cm, placé dans fenêtre

- Propriété du fichier: CYPE INGENIEROS, S.A.
- Format: FIEBDC-3/2002
- Zone géographique: Côte d'Ivoire
- Coûts indirects: 3.00 %
- Frais généraux: 13.00 %
- Bénéfice: 6.00 %
- TVA: 18.00 %

## E Enveloppe et finition extérieure

### EM Menuiseries extérieures

#### EMK Fermetures

**EMK060** U Volet à persiennes, extérieur, en bois de pin melis à vernir, avec un vantail à lames fixes, de 50x150 cm, placé dans fenêtre.
Volet à persiennes, extérieur, en bois de pin melis à vernir, d'un vantail à lames fixes, de 50x150 cm, placé dans fenêtre. Accessoires, charnières et poignée, visserie en acier inoxydable, éléments d'étanchéité, accessoires et outillages à mécanismes homologués. Comprend les pattes de fixation, le scellage périmétrique des joints au moyen d'un cordon en silicone neutre et ajustage final sur chantier. Élaboré en atelier. Totalement monté.
Inclut: Mise en place et fixation du cadre. Mise en place et fixation des éléments d'accroche. Mise en place du vantail.
Critère de métré de projet: Nombre d'unités prévues, selon documentation graphique du Projet.
Critère de mesure de l'ouvrage: On mesurera le nombre d'unités réellement exécutées selon les spécifications du Projet.

| Code | U | Désignation | Quantité | Prix | Montant |
|---|---|---|---|---|---|
| mt22xcv030c | m² | Volet à persiennes constitué de lames fixes, de bois de pin melis à vernir. (matériau) | 0.750 | 442.12 | 331.59 |
| mt22xcv031a | U | Accessoires, charnières et poignée, visserie en acier inoxydable, éléments d'étanchéité, accessoires et outillages pour mécanisme homologués, pour volets en bois d'un vantail à battant. (matériau) | 1.000 | 18.30 | 18.30 |
| op00cla010 |  | Cloueuse. | 1.000 | 0.00 | 0.00 |
| op00cep010 |  | Varlope. | 1.000 | 0.00 | 0.00 |
| op00ato010 |  | Tournevis. | 1.000 | 0.00 | 0.00 |
| op00tal010 |  | Perceuse. | 1.000 | 0.00 | 0.00 |
| mo016 | h | Compagnon professionnel III/CP2 menuisier bois. (main-d'œuvre) | 0.272 | 1.40 | 0.38 |
| mo056 | h | Ouvrier professionnel II/OP menuisier bois. (main-d'œuvre) | 0.272 | 0.84 | 0.23 |
| % | % | Coûts directs complémentaires | 2 % | 350.50 | 7.01 |
|  |  | Coûts directs |  |  | 357.51 |
