# Enduit tyrolien

- Propriété du fichier: CYPE INGENIEROS, S.A.
- Format: FIEBDC-3/2002
- Zone géographique: Côte d'Ivoire
- Devise: XOF
- Coûts indirects: 3.00 %
- Frais généraux: 13.00 %
- Bénéfice: 6.00 %
- TVA: 18.00 %

## E Enveloppe et finition extérieure

### EN Enduits traditionnels et stucs

#### ENH Enduits à la chaux

**ENH040** m² Enduit tyrolien.
Réalisation d'un enduit tyrolien par application manuel sur le parement extérieur d'un pied de mur, finition avec n'importe quel type de surface support (non comprise dans ce prix), à plusieurs couches de mortier de ciment grise CEM II/B-M 32,5 R, avec granulats siliceux allant de 2 à 5 mm de diamètre, provenant du concassage, en utilisant un balai pour sa projection. Comprend la préparation de la surface support, mise en place d'une maille en fibre de verre anti-alcalin pour le renfort des rencontres entre matériaux différents et en abouts de plancher, sur 20% de la surface du parement, la réalisation des joints, des coins, des guides, des arêtes, feuillures, jambages, linteaux, les arrêts aux rencontres avec les paramètres, les revêtements ou les autres éléments placés sur sa surface et l'échafaudage.
Inclut: Préparation de la surface support. Placement de la maille entre différents matériaux et en abouts de plancher. Calepinage des pans. Projection des couches de mortier. Réalisation des joints.
Critère pour le métré: Surface mesurée selon documentation graphique du Projet, en déduisant les baies de surface supérieure à 3 m² et en incluant le développement des feuillures.
Critère pour le mémoire: On mesurera la surface réellement exécutée selon les spécifications du Projet, en déduisant les baies de surface supérieure à 3 m² et en incluant le développement des feuillures.

| Code | U | Désignation | Quantité | Prix | Montant |
|---|---|---|---|---|---|
| mt01arg010a | m³ | Granulat siliceux de concassage, de 2 à 5 mm de diamètre. (matériau) | 0.018 | 9852.15 | 177.34 |
| mt09var020a | m³ | Mortier de ciment CEM II/B-M 32,5 R et de sable 1/2. (matériau) | 0.020 | 67193.63 | 1343.87 |
| mt09var030a | m² | Maille en fibre de verre tissée, avec imprégnation en PVC, de 10x10 mm de vide de maille, anti-alcalin, de 115 à 125 g/m² et 500 µm d'épaisseur, pour armer des enduits traditionnels, enduits de ciment et mortiers. (matériau) | 0.210 | 1089.94 | 228.89 |
| op00tal020 |  | Malaxeur électrique. | 1.000 | 0.00 | 0.00 |
| mo020 | h | Compagnon professionnel III/CP2 construction. (main-d'œuvre) | 0.261 | 1887.12 | 492.54 |
| mo077 | h | Ouvrier professionnel II/OP construction. (main-d'œuvre) | 0.261 | 1209.92 | 315.79 |
| mo113 | h | Ouvrier d'exécution I/OE1 construction. (main-d'œuvre) | 0.261 | 1164.21 | 303.86 |
| % | % | Frais de chantier des unités d'ouvrage | 2 % | 2862.29 | 57.25 |
|  |  | Coûts directs |  |  | 2919.54 |
