# Jonction dans le revêtement de sol continu, décoratif, de granito coulé en place, avec un profilé pré-assemblé

- Propriété du fichier: CYPE INGENIEROS, S.A.
- Format: FIEBDC-3/2002
- Zone géographique: Côte d'Ivoire
- Devise: XOF
- Coûts indirects: 3.00 %
- Frais généraux: 13.00 %
- Bénéfice: 6.00 %
- TVA: 18.00 %

## F Aménagements et finitions

### FS Revêtements de sols

#### FSG Ciment/Granito

**FSG040** m Jonction dans le revêtement de sol continu, décoratif, de granito coulé en place, avec un profilé pré-assemblé.
Joint de construction, dans le revêtement de sol continu, décoratif, de granito coulé en place, avec profilé en "L" en laiton, de 8 mm de hauteur. Comprend les pieds d'ancrage et les éléments de fixation.
Inclut: Implantation du joint. Coupe et mise en place du profilé. Réalisation des assemblages entre profilés. Résolution des liaisons. Fixation et ajustement des profilés.
Critère pour le métré: Longueur mesurée selon documentation graphique du Projet.
Critère pour le mémoire: On mesurera la longueur réellement exécutée selon les spécifications du Projet.

| Code | U | Désignation | Quantité | Prix | Montant |
|---|---|---|---|---|---|
| mt18wwe060a | m | Profilé en "L" en laiton, de 8 mm de hauteur, pour la réalisation des joints de construction dans le revêtement de sol continu, décoratif, de granito coulé en place, jusqu'à 8 mm d'épaisseur; avec pieds d'ancrage et éléments de fixation. (matériau) | 1.050 | 11073.49 | 11627.16 |
| mo020 | h | Compagnon professionnel III/CP2 construction. (main-d'œuvre) | 0.063 | 1887.12 | 118.89 |
| mo113 | h | Ouvrier d'exécution I/OE1 construction. (main-d'œuvre) | 0.063 | 1164.21 | 73.35 |
| % | % | Frais de chantier des unités d'ouvrage | 2 % | 11819.40 | 236.39 |
|  |  | Coûts directs |  |  | 12055.79 |
