# Revêtement de sol laminé

- Propriété du fichier: CYPE INGENIEROS, S.A.
- Format: FIEBDC-3/2002
- Zone géographique: Côte d'Ivoire
- Devise: XOF
- Coûts indirects: 3.00 %
- Frais généraux: 13.00 %
- Bénéfice: 6.00 %
- TVA: 18.00 %

## F Aménagements et finitions

### FS Revêtements de sols

#### FSL Laminés

**FSL010** m² Revêtement de sol laminé.
Plancher laminé, à lames de 1200x190 mm, Classe 21: Domestique modéré, résistance à l'abrasion AC1, réalisé avec des panneaux base de HDF laminé décoratif dans pin, finition avec une couche superficielle de protection plastique, assemblage avec adhésif avec classe de sollicitation D3 dans les joints. L'ensemble installé dans un système flottant à rainure et languette sur membrane en mousse de polyéthylène de haute densité de 3 mm d'épaisseur. Comprend les moulures couvre-joints, adhésif et les accessoires de montage pour le revêtement de sol laminé.
Inclut: Mise en place de la base de polyéthylène. Mise en place et découpe de la première rangée par un coin de la pièce. Mise en place et découpe des rangées suivantes. Collage des planches. Nettoyage des restes d'adhésif qui peuvent déborder des joints. Mise en place et découpe de la dernière rangée. Découpe des pièces pour raccords, coins intérieurs et coins extérieurs. Fixation des pièces sur le parement. Dissimulation de la fixation avec du mastic.
Critère pour le métré: Surface utile, mesurée selon documentation graphique du Projet. Le métré par casses et découpes n'a pas été augmenté, puisque 5% de pièces de plus ont été considérées dans la décomposition.
Critère pour le mémoire: On mesurera la surface réellement exécutée selon les spécifications du Projet.

| Code | U | Désignation | Quantité | Prix | Montant |
|---|---|---|---|---|---|
| mt16pnc020a | m² | Membrane en mousse de polyéthylène de haute densité de 3 mm d'épaisseur; fournissant une réduction du niveau global de pression au bruit de choc de 16 dB. (matériau) | 1.100 | 442.94 | 487.23 |
| mt16aaa030 | m | Ruban autoadhésif pour le scellement des joints. (matériau) | 0.440 | 253.69 | 111.62 |
| mt18lpg010ag | m² | Revêtement de sol laminé, installation avec de la colle, Classe 21: Domestique modéré, résistance à l'abrasion AC1, épaisseur 7 mm et dimensions 1200x190 mm, constitué de: panneau de base en HDF, laminé décoratif de pin de 0,2 mm et avec une couche superficielle de protection plastique. Selon NF EN 13329 et NF EN 14041. (matériau) | 1.050 | 8786.06 | 9225.36 |
| mt18mva070 | l | Adhésif, avec classe de sollicitation D3 selon NF EN 204. (matériau) | 0.050 | 3035.80 | 151.79 |
| op00cla010 |  | Cloueuse pneumatique. | 1.000 | 0.00 | 0.00 |
| op00cep010 |  | Varlope. | 1.000 | 0.00 | 0.00 |
| op00gui010 |  | Guillotine. | 1.000 | 0.00 | 0.00 |
| mo028 | h | Compagnon professionnel III/CP2 poseur de sols laminés. (main-d'œuvre) | 0.125 | 1887.12 | 235.89 |
| mo066 | h | Ouvrier professionnel II/OP poseur de sols laminés. (main-d'œuvre) | 0.100 | 1209.92 | 120.99 |
| % | % | Frais de chantier des unités d'ouvrage | 2 % | 10332.88 | 206.66 |
|  |  | Coûts directs |  |  | 10539.54 |
