# Revêtement de sol vinylique hétérogène, en dalles

- Propriété du fichier: CYPE INGENIEROS, S.A.
- Format: FIEBDC-3/2002
- Zone géographique: Côte d'Ivoire
- Devise: XOF
- Coûts indirects: 3.00 %
- Frais généraux: 13.00 %
- Bénéfice: 6.00 %
- TVA: 18.00 %

## F Aménagements et finitions

### FS Revêtements de sols

#### FSV Revêtements vinyliques

**FSV090** m² Revêtement de sol vinylique hétérogène, en dalles.
Revêtement de sol vinylique hétérogène couleur à choisir, Classe 31: Commercial modéré, fourni en dalles de 455x455x3 mm. Mise en place: avec adhésif à base de copolymères acryliques modifiés en dispersion aqueuse, sur une couche mince de nivellement.
Critère d'évaluation économique: Le prix ne comprend pas la couche mince de nivellement.
Inclut: Implantation et découpe du revêtement. Application de l'adhésif. Mise en place du revêtement. Résolution des rencontres et des points singuliers. Suppression et nettoyage du matériau excédant. Nettoyage final du revêtement.
Critère pour le métré: Surface utile, mesurée selon documentation graphique du Projet, en déduisant les ouvertures de surface supérieure à 1 m².
Critère pour le mémoire: On mesurera la surface réellement exécutée selon les spécifications du Projet, en déduisant les ouvertures de surface supérieure à 1 m².

| Code | U | Désignation | Quantité | Prix | Montant |
|---|---|---|---|---|---|
| mt18adq020a | kg | Adhésif à base de copolymères acryliques modifiés en dispersion aqueuse, sans dissolvants, couleur beige, à appliquer à l'intérieur, pour le collage de revêtements de sols en PVC, linoléum et moquette. (matériau) | 0.375 | 3461.49 | 1298.06 |
| mt18pve010qdF | m² | Dalle hétérogène en PVC, pour intérieur, couleur à choisir, de 455x455x3 mm, Classe 31: Commercial modéré selon NF EN ISO 10874, bactéricide, Euroclasse B-s2, d0 de réaction au feu, selon NF EN 13501-1. (matériau) | 1.050 | 10253.23 | 10765.89 |
| op00tra010 |  | Traceur de joints. | 1.000 | 0.00 | 0.00 |
| op00cor040 |  | Coupe-bords. | 1.000 | 0.00 | 0.00 |
| mo026 | h | Compagnon professionnel III/CP2 poseur de revêtements flexibles. (main-d'œuvre) | 0.301 | 1887.12 | 568.02 |
| mo064 | h | Ouvrier professionnel II/OP poseur de revêtements flexibles. (main-d'œuvre) | 0.150 | 1209.92 | 181.49 |
| % | % | Frais de chantier des unités d'ouvrage | 2 % | 12813.46 | 256.27 |
|  |  | Coûts directs |  |  | 13069.73 |
