# Comblement avec des briques en terre cuite dans un mur en maçonnerie

- Propriété du fichier: CYPE INGENIEROS, S.A.
- Format: FIEBDC-3/2002
- Zone géographique: Côte d'Ivoire
- Devise: XOF
- Coûts indirects: 3.00 %
- Frais généraux: 13.00 %
- Bénéfice: 6.00 %
- TVA: 18.00 %

## G Structure et gros oeuvre

### GA Transformations et réparations

#### GAM Réparation de murs en brique

**GAM070** m² Comblement avec des briques en terre cuite dans un mur en maçonnerie.
Comblement via brique perforée en terre cuite (gero), à revêtir, 29x14x5 cm, avec joints horizontaux et verticaux de 10 mm d'épaisseur, placée avec du mortier de ciment confectionné sur chantier, avec 250 kg/m³ de ciment, couleur grise, dosage 1:6, fourni en sacs, pour remplir les vides existants dans un mur en maçonnerie de 1/2 pied d'épaisseur.
Inclut: Enlèvement des pièces détériorées. Assainissement de l'élément. Nettoyage avec de l'air comprimé. Préparation du mortier. Humectage de la surface. Mise en place des briques par rangées à niveau. Jointoiement. Nettoyage final.
Critère pour le métré: Surface mesurée selon documentation graphique du Projet.
Critère pour le mémoire: On mesurera la surface réellement exécutée selon les spécifications du Projet.

| Code | U | Désignation | Quantité | Prix | Montant |
|---|---|---|---|---|---|
| mt04lpc010a | U | Brique perforée en terre cuite (gero), à revêtir, 29x14x5 cm, pour utilisation en maçonnerie protégée (pièce en P), densité 860 kg/m³, selon NF EN 771-1. (matériau) | 58.800 | 192.14 | 11297.83 |
| mt08aaa010a | m³ | Eau. (matériau) | 0.006 | 1054.78 | 6.33 |
| mt01arg005a | t | Sable de carrière, pour mortier confectionné sur le chantier. (matériau) | 0.049 | 11441.20 | 560.62 |
| mt08cem000a | kg | Ciment gris en sacs. (matériau) | 7.620 | 76.65 | 584.07 |
| mq06hor010 | h | Bétonnière électrique avec une capacité de gâchage de 160 l. (matériel) | 0.025 | 1618.08 | 40.45 |
| mo020 | h | Compagnon professionnel III/CP2 construction. (main-d'œuvre) | 0.857 | 1887.12 | 1617.26 |
| mo077 | h | Ouvrier professionnel II/OP construction. (main-d'œuvre) | 0.429 | 1209.92 | 519.06 |
| mo113 | h | Ouvrier d'exécution I/OE1 construction. (main-d'œuvre) | 0.393 | 1164.21 | 457.53 |
| % | % | Frais de chantier des unités d'ouvrage | 2 % | 15083.15 | 301.66 |
|  |  | Coûts directs |  |  | 15384.81 |
