# Brossage de l'élément structural en bois

- Propriété du fichier: CYPE INGENIEROS, S.A.
- Format: FIEBDC-3/2002
- Zone géographique: Côte d'Ivoire
- Devise: XOF
- Coûts indirects: 3.00 %
- Frais généraux: 13.00 %
- Bénéfice: 6.00 %
- TVA: 18.00 %

## G Structure et gros oeuvre

### GA Transformations et réparations

#### GAN Préparation de surfaces en bois

**GAN040** m² Brossage de l'élément structural en bois.
Brossage mécanique des faces de l'élément structural en bois, de 20x10 cm de section, par varlope électrique, jusqu'à obtenir la finition correspondante. Comprend le nettoyage, l'entassement, l'enlèvement et le chargement manuel des restes dans le camion ou la benne.
Inclut: Brossage. Enlèvement et entassement des restes. Chargement manuel des restes dans le camion ou la benne.
Critère pour le métré: Surface mesurée selon documentation graphique du Projet.
Critère pour le mémoire: On mesurera la surface réellement exécutée selon les spécifications du Projet.

| Code | U | Désignation | Quantité | Prix | Montant |
|---|---|---|---|---|---|
| op00cep010 |  | Varlope. | 1.000 | 0.00 | 0.00 |
| mo058 | h | Ouvrier professionnel II/OP menuisier bois. (main-d'œuvre) | 0.130 | 1217.40 | 158.26 |
| % | % | Frais de chantier des unités d'ouvrage | 2 % | 158.26 | 3.17 |
|  |  | Coûts directs |  |  | 161.43 |
