# Remplissage et réparation des joints avec du mortier de chaux dans les murs en maçonnerie

- Propriété du fichier: CYPE INGENIEROS, S.A.
- Format: FIEBDC-3/2002
- Zone géographique: Côte d'Ivoire
- Devise: XOF
- Coûts indirects: 3.00 %
- Frais généraux: 13.00 %
- Bénéfice: 6.00 %
- TVA: 18.00 %

## G Structure et gros oeuvre

### GA Transformations et réparations

#### GAP Réparation de murs en pierre

**GAP010** m² Remplissage et réparation des joints avec du mortier de chaux dans les murs en maçonnerie.
Application manuelle avec une truelle de mortier de chaux, de résistances mécaniques élevées et perméables à la vapeur d'eau, pour le remplissage et la réparation des joints dans un mur en maçonnerie, dans des restauration structurales, une fois le support assaini et libre de restes de travaux antérieurs.
Inclut: Assainissement et nettoyage préalable de la surface. Saturation du support avec de l'eau à basse pression. Suppression de l'eau excédante avec de l'air comprimé. Application du mortier. Nettoyage final de l'élément.
Critère pour le métré: Surface mesurée selon documentation graphique du Projet.
Critère pour le mémoire: On mesurera la surface réellement exécutée selon les spécifications du Projet.

| Code | U | Désignation | Quantité | Prix | Montant |
|---|---|---|---|---|---|
| mt08aaa010a | m³ | Eau. (matériau) | 0.020 | 1054.78 | 21.10 |
| mt09mck010c | kg | Mortier de chaux, composé de chaux hydraulique naturelle, type NHL 3,5, pouzzolanes, sables de silice et de marbre blanc et poussière de marbre, résistance à la compression 5 N/mm², avec un contenu très bas de composés organiques volatiles (COV); pour utilisation dans des éléments situés à l'intérieur et à l'extérieur du bâtiment, soumis à des réquisitions structurales, M-5 selon NF EN 998-2. (matériau) | 15.000 | 395.83 | 5937.45 |
| mo020 | h | Compagnon professionnel III/CP2 construction. (main-d'œuvre) | 0.260 | 1887.12 | 490.65 |
| mo113 | h | Ouvrier d'exécution I/OE1 construction. (main-d'œuvre) | 0.260 | 1164.21 | 302.69 |
| % | % | Frais de chantier des unités d'ouvrage | 2 % | 6751.89 | 135.04 |
|  |  | Coûts directs |  |  | 6886.93 |
