# Transport, mise en oeuvre et retrait de l'équipement complet pour injection dans des travaux de consolidation des murs en maçonnerie

- Propriété du fichier: CYPE INGENIEROS, S.A.
- Format: FIEBDC-3/2002
- Zone géographique: Côte d'Ivoire
- Devise: XOF
- Coûts indirects: 3.00 %
- Frais généraux: 13.00 %
- Bénéfice: 6.00 %
- TVA: 18.00 %

## G Structure et gros oeuvre

### GA Transformations et réparations

#### GAP Réparation de murs en pierre

**GAP020** U Transport, mise en oeuvre et retrait de l'équipement complet pour injection dans des travaux de consolidation des murs en maçonnerie.
Transport, mise en oeuvre et retrait d'un équipement complet pour injection à basse pression (maximum 1 atm dans la buse), injecteurs et matériau complémentaire, dans des travaux de consolidation de murs en maçonnerie, à une distance de jusqu'à 200 km.
Critère d'évaluation économique: Le prix comprend le déplacement au chantier du personnel spécialisé.
Inclut: Transport au chantier. Montage de l'équipement. Démontage de l'équipement. Retrait de l'équipement>.
Critère pour le métré: Nombre d'unités prévues, selon documentation graphique du Projet.
Critère pour le mémoire: On mesurera le nombre d'unités réellement exécutées selon les spécifications du Projet.

| Code | U | Désignation | Quantité | Prix | Montant |
|---|---|---|---|---|---|
| mq06eim040a | U | Transport, mise en oeuvre et retrait d'équipement complet pour réalisation des injections pour la consolidation des murs en maçonnerie, à une distance de jusqu'à 200 km. (matériel) | 1.159 | 210116.15 | 243524.62 |
| % | % | Frais de chantier des unités d'ouvrage | 2 % | 243524.62 | 4870.49 |
|  |  | Coûts directs |  |  | 248395.11 |
