# Rebouchage des joints dans des murs en maçonnerie avec du mortier de chaux hydratée

- Propriété du fichier: CYPE INGENIEROS, S.A.
- Format: FIEBDC-3/2002
- Zone géographique: Côte d'Ivoire
- Devise: XOF
- Coûts indirects: 3.00 %
- Frais généraux: 13.00 %
- Bénéfice: 6.00 %
- TVA: 18.00 %

## G Structure et gros oeuvre

### GA Transformations et réparations

#### GAP Réparation de murs en pierre

**GAP040** m Rebouchage des joints dans des murs en maçonnerie avec du mortier de chaux hydratée, afin d'éviter la fuite du lait lors du processus d'injection et de permettre en même temps la fixation des injecteurs externes de 15 à 20 mm de diamètre, mis en place tous les 25 cm, avec le même matériau de rebouchage; réalisé dans des travaux de consolidation des murs en maçonnerie par injections.
Rebouchage des joints dans des murs en maçonnerie avec du mortier de chaux hydratée, afin d'éviter la fuite du lait lors du processus d'injection et de permettre en même temps la fixation des injecteurs externes de 15 à 20 mm de diamètre, mis en place tous les 25 cm, avec le même matériau de rebouchage; réalisé dans des travaux de consolidation des murs en maçonnerie par injections.
Inclut: Rebouchage superficiel des joints. Fixation des injecteurs. Retrait des injecteurs. Suppression du matériau de rebouchage excédant.
Critère de métré de projet: Longueur mesurée selon documentation graphique du Projet.
Critère de mesure de l'ouvrage: On mesurera la longueur réellement exécutée selon les spécifications du Projet.

| Code | U | Désignation | Quantité | Prix | Montant |
|---|---|---|---|---|---|
| mt09reh121 | U | Couvercle injecteur externe. (matériau) | 4.000 | 273.88 | 1095.52 |
| mt09reh122 | U | Injecteur externe. (matériau) | 4.000 | 891.71 | 3566.84 |
| mt09reh220a | kg | Mortier de maçonnerie, composé de chaux hydratée, métakaolin et sable siliceux; type M-5; avec 7,5 N/mm² de résistance à la compression selon NF EN 1015-11; pour utilisation dans des éléments situés à l'intérieur des constructions, soumis à des réquisitions structurales selon NF EN 998-2. (matériau) | 5.250 | 991.13 | 5203.43 |
| mo020 | h | Compagnon professionnel III/CP2 construction. (main-d'œuvre) | 0.596 | 1180.93 | 703.83 |
| mo112 | h | Ouvrier d'exécution I/OE2 construction. (main-d'œuvre) | 0.666 | 735.32 | 489.72 |
| % | % | Frais de chantier des unités d'ouvrage | 2 % | 11059.34 | 221.19 |
|  |  | Coûts directs |  |  | 11280.53 |
