# Montage de système de coffrage récupérable en bois dans radier

- Propriété du fichier: CYPE INGENIEROS, S.A.
- Format: FIEBDC-3/2002
- Zone géographique: Côte d'Ivoire
- Coûts indirects: 3.00 %
- Frais généraux: 13.00 %
- Bénéfice: 6.00 %
- TVA: 18.00 %

## G Structure et gros oeuvre

### GF Fondations

#### GFA Radiers

**GFA020** m² Montage de système de coffrage récupérable en bois dans radier.
Montage de système de coffrage récupérable en bois, dans radier, constitué de planches en bois, et démontage postérieur du système de coffrage. Y compris éléments de soutien, de fixation et de contreventement nécessaires pour sa stabilité et application d'un liquide décoffrant.
Inclut: Implantation. Montage du système de coffrage. Démontage du système de coffrage.
Critère de métré de projet: Surface mesurée selon documentation graphique du Projet.
Critère de mesure de l'ouvrage: On mesurera la surface en béton en contact avec le coffrage réellement exécutée selon les spécifications du Projet.

| Code | U | Désignation | Quantité | Prix | Montant |
|---|---|---|---|---|---|
| mt08ema050 | m³ | Bois pour coffrage, de 26 mm d'épaisseur, dans les fondations. (matériau) | 0.010 | 275.40 | 2.75 |
| mt08var050 | kg | Fil de fer galvanisé pour attacher, de 1,30 mm de diamètre. (matériau) | 0.008 | 1.10 | 0.01 |
| mt08var060 | kg | Pointes d'acier de 20x100 mm. (matériau) | 0.040 | 7.00 | 0.28 |
| op00sie020 |  | Scie circulaire à disque fixe, pour table de travail. | 1.000 | 0.00 | 0.00 |
| mo043 | h | Compagnon professionnel III/CP2 coffreur. (main-d'œuvre) | 0.466 | 1.45 | 0.68 |
| mo089 | h | Ouvrier professionnel II/OP coffreur. (main-d'œuvre) | 0.466 | 0.87 | 0.41 |
| % | % | Coûts directs complémentaires | 2 % | 4.13 | 0.08 |
|  |  | Coûts directs |  |  | 4.21 |
