# Réhabilitation énergétique de façades et de cloisons avec le système "ISOVER" d'isolation thermo-acoustique et contre-cloison

- Propriété du fichier: CYPE INGENIEROS, S.A.
- Format: FIEBDC-3/2002
- Zone géographique: Côte d'Ivoire
- Coûts indirects: 0.03 %
- Frais généraux: 13.00 %
- Bénéfice: 6.00 %
- TVA: 18.00 %

## R Rénovation énergétique

### RF Parois verticales: ajout d'un isolant thermique

#### RFT Systèmes d'isolation intérieure par contre-cloisonnage

**RFT040** m² Réhabilitation énergétique de façades et de cloisons avec le système "ISOVER" d'isolation thermo-acoustique et contre-cloison, mis en place dans les parois intérieures et par l'intérieur des parois extérieures verticales, constitué de plaque de plâtre A / NF EN 520 - 1200 / longueur / 15 / bord affiné, directement vissée sur une ossature autoportante contreventée, et isolation de panneau rigide en laine minérale Arena de haute densité, Arena Óptima "ISOVER", selon NF EN 13162, de 15 mm d'épaisseur, non revêtu, placé dans l'espace entre le parement et l'ossature; et couche de peinture plastique avec texture lisse, couleur blanc, finition mat, avec une couche de fond et deux couches de finition (rendement: 0,125 l/m² chaque couche).
Réhabilitation énergétique de façades et de cloisons avec le système "ISOVER" d'isolation thermo-acoustique et contre-cloison, mis en place dans les parois intérieures et par l'intérieur des parois extérieures verticales, constitué de plaque de plâtre A / NF EN 520 - 1200 / longueur / 15 / bord affiné, directement vissée sur une ossature autoportante contreventée, en acier galvanisé, composée de rails de 30x30 mm, solidement fixés au sol et au plafond et de composée de rails de 30x30 mm, avec une modulation de 600 mm, fixées au parement, et isolation de panneau rigide en laine minérale Arena de haute densité, Arena Óptima "ISOVER", selon NF EN 13162, de 15 mm d'épaisseur, non revêtu, résistance thermique 0,45 m²K/W, conductivité thermique 0,032 W/(mK), placé dans l'espace entre le parement et l'ossature; et couche de peinture plastique avec texture lisse, couleur blanc, finition mat, par application d'une couche de fond d'émulsion acrylique aqueuse comme fixateur de surface et de deux couches de finition avec peinture plastique en dispersion aqueuse type II (rendement: 0,125 l/m² chaque couche). Comprend les découpes, les fixations, l'implantation auxiliaire, le nivellement, la réalisation des angles, le traitement des baies, la réception des installations et des boîtes de mécanismes, la mise en place de rubans, le traitement des joints et des accessoires de montage, et le nettoyage de la surface à peindre. Totalement terminé.
Inclut: Implantation et marquage. Nivellement et nettoyage de la base. Mise en place du bandeau acoustique dans les profilés périmétriques. Mise en place des éléments horizontaux solidement fixés au sol et au plafond. Mise en place de l'ossature, en l'étayant avec des ancrages directs. Découpe et préparation de l'isolant à placer. Mise en place de l'isolant dans l'espace compris entre le parement et les montants. Présentation et mise en place postérieure des plaques sur les guides préalablement à l'implantation des vides pour le passage des installations et des mécanismes. Mise en place des encadrements, des installations et des mécanismes. Traitement des joints. Nettoyage de la surface à peindre. Application de la couche de fond. Application des couches de finition.
Critère de métré de projet: Surface mesurée selon documentation graphique du Projet.
Critère de mesure de l'ouvrage: On mesurera la surface réellement exécutée selon les spécifications du Projet.

| Code | U | Désignation | Quantité | Prix | Montant |
|---|---|---|---|---|---|
| mt16lvi030ataa | m² | Panneau rigide en laine minérale Arena de haute densité, Arena Óptima "ISOVER", selon NF EN 13162, de 15 mm d'épaisseur, non revêtu, résistance thermique 0,45 m²K/W, conductivité thermique 0,032 W/(mK). (matériau) | 1.050 | 9.45 | 9.92 |
| mt12psg160a | m | Profilé en acier galvanisé, en U, de 30 mm. (matériau) | 1.220 | 1.92 | 2.34 |
| mt12psg050c | m | Support 60/27 en tôle d'acier galvanisé, de largeur 60 mm, selon NF DTU 25.41 P1-2 et NF EN 14195. (matériau) | 1.750 | 2.19 | 3.83 |
| mt12psg041b | m | Bande acoustique de dilatation de 50 mm de largeur. (matériau) | 0.800 | 0.39 | 0.31 |
| mt12psg010b | m² | Plaque de plâtre A / NF EN 520 - 1200 / longueur / 15 / bord affiné. (matériau) | 1.050 | 7.73 | 8.12 |
| mt12psg081a | U | Vis autoforeuse 3,5x9,5 mm. (matériau) | 1.400 | 0.05 | 0.07 |
| mt12psg055a | m | Ancrage direct pour pièce d'ossature 60/27. (matériau) | 0.700 | 1.06 | 0.74 |
| mt12psg081b | U | Vis autoforeuse 3,5x25 mm. (matériau) | 14.000 | 0.01 | 0.14 |
| mt12psg220 | U | Fixation composée d'une cheville et d'une vis 5x27. (matériau) | 1.600 | 0.10 | 0.16 |
| mt12psg030a | kg | Pâte pour joints, selon NF EN 13963. (matériau) | 0.300 | 1.92 | 0.58 |
| mt12psg040a | m | Bande de joints. (matériau) | 1.600 | 0.05 | 0.08 |
| mt27pfj040a | l | Émulsion acrylique aqueuse comme fixateur de surfaces, incolore, finition brillante, appliquée avec brosse, rouleau ou pistolet. (matériau) | 0.180 | 11.84 | 2.13 |
| mt27pij040a | l | Peinture plastique pour intérieur en dispersion aqueuse, lavable, type II perméable à la vapeur d'eau, couleur blanc, finition mate, appliquée avec brosse, rouleau ou pistolet. (matériau) | 0.250 | 6.75 | 1.69 |
| op00fre010 |  | Fraiseuse. | 1.000 | 0.00 | 0.00 |
| op00ato010 |  | Tournevis. | 1.000 | 0.00 | 0.00 |
| mo050 | h | Compagnon professionnel III/CP2 monteur d'isolants. (main-d'œuvre) | 0.165 | 1.43 | 0.24 |
| mo094 | h | Ouvrier professionnel II/OP monteur d'isolants. (main-d'œuvre) | 0.103 | 0.83 | 0.09 |
| mo049 | h | Compagnon professionnel III/CP2 monteur de systèmes en plaques et de cloisons démontables. (main-d'œuvre) | 0.495 | 1.43 | 0.71 |
| mo093 | h | Ouvrier professionnel II/OP monteur de systèmes en plaques et de cloisons démontables. (main-d'œuvre) | 0.309 | 0.83 | 0.26 |
| mo037 | h | Compagnon professionnel III/CP2 peintre. (main-d'œuvre) | 0.206 | 1.38 | 0.28 |
| mo072 | h | Ouvrier professionnel II/OP peintre. (main-d'œuvre) | 0.247 | 0.83 | 0.21 |
| % | % | Coûts directs complémentaires | 2 % | 31.90 | 0.64 |
|  |  | Coûts directs |  |  | 32.54 |
