# Paire de bouchons d'oreilles

- Propriété du fichier: CYPE INGENIEROS, S.A.
- Format: FIEBDC-3/2002
- Zone géographique: Côte d'Ivoire
- Devise: XOF
- Coûts indirects: 3.00 %
- Frais généraux: 13.00 %
- Bénéfice: 6.00 %
- TVA: 18.00 %

## S Sécurité et santé

### SI Équipements de protection individuelle

#### SIO Oreilles

**SIO020** U Paire de bouchons d'oreilles.
Paire de bouchons d'oreilles, jetables, moulables, en mousse de polyuréthane anti-allergique, avec atténuation acoustique de 31 dB, amortissable en 1 utilisation.
Critère pour le métré: Nombre d'unités prévues, selon Plan général de coordination en matière de sécurité et de protection de la santé.
Critère pour le mémoire: On mesurera le nombre d'unités réellement fournies selon spécifications d'Étude ou d'Étude Basique de Sécurité et Santé.

| Code | U | Désignation | Quantité | Prix | Montant |
|---|---|---|---|---|---|
| mt50epo020aa | U | Paire de bouchons d'oreilles, jetables, moulables, avec atténuation acoustique de 31 dB, EPI de catégorie II, selon NF EN 352-2 et NF EN 458, respectant toutes les réquisitions de sécurité selon le Décret nº 92-765, le Décret nº 92-766 et le Décret nº 92-768, du 29 juillet 1992. (matériau) | 1.000 | 23.62 | 23.62 |
| % | % | Frais de chantier des unités d'ouvrage | 2 % | 23.62 | 0.47 |
|  |  | Coûts directs |  |  | 24.09 |
