# Émetteur électrique pour système de chauffage par plafond chauffant, avec faux plafond démontable

- Propriété du fichier: CYPE INGENIEROS, S.A.
- Format: FIEBDC-3/2002
- Zone géographique: Côte d'Ivoire
- Devise: XOF
- Coûts indirects: 3.00 %
- Frais généraux: 13.00 %
- Bénéfice: 6.00 %
- TVA: 18.00 %

## T Équipements techniques

### TC ECS et chauffage

#### TCL Électricité

**TCL080** U Émetteur électrique pour système de chauffage par plafond chauffant, avec faux plafond démontable.
Panneau rayonnant électrique, avec plaque Prima Armstrong, bord pour ossature apparente et isolation en fibre de verre de 29,7 kg/m³, pour système de chauffage par plafond chauffant, avec faux plafond démontable, puissance 60 W, dimensions 600x600x55 mm, avec génération de radiation infrarouge par film radiant et alimentation monophasée à 230 V, poids 1,8 kg.
Inclut: Mise en place de l'émetteur. Connexion et contrôle de son bon fonctionnement.
Critère pour le métré: Nombre d'unités prévues, selon documentation graphique du Projet.
Critère pour le mémoire: On mesurera le nombre d'unités réellement exécutées selon les spécifications du Projet.

| Code | U | Désignation | Quantité | Prix | Montant |
|---|---|---|---|---|---|
| mt38ilo120acr | U | Panneau rayonnant électrique, avec plaque Prima Armstrong, bord pour ossature apparente et isolation en fibre de verre de 29,7 kg/m³, pour système de chauffage par plafond chauffant, avec faux plafond démontable, puissance 60 W, dimensions 600x600x55 mm, avec génération de radiation infrarouge par film radiant et alimentation monophasée à 230 V, poids 1,8 kg. (matériau) | 1.000 | 32649.66 | 32649.66 |
| mo004 | h | Compagnon professionnel III/CP2 chauffagiste. (main-d'œuvre) | 0.063 | 1939.14 | 122.17 |
| mo103 | h | Ouvrier professionnel II/OP chauffagiste. (main-d'œuvre) | 0.043 | 1207.61 | 51.93 |
| % | % | Frais de chantier des unités d'ouvrage | 2 % | 32823.76 | 656.48 |
|  |  | Coûts directs |  |  | 33480.24 |
