# Luminaire pour garage

- Propriété du fichier: CYPE INGENIEROS, S.A.
- Format: FIEBDC-3/2002
- Zone géographique: Côte d'Ivoire
- Devise: XOF
- Coûts indirects: 3.00 %
- Frais généraux: 13.00 %
- Bénéfice: 6.00 %
- TVA: 18.00 %

## T Équipements techniques

### TE Éclairage

#### TEI Équipements intérieurs

**TEI020** U Luminaire pour garage.
Luminaire, de 1276x170x100 mm, pour 2 lampes fluorescentes TL de 36 W, avec corps en polyester renforcé de fibre de verre; réflecteur intérieur en tôle d'acier, finition thermo-émaillée, de couleur blanche; diffuseur en méthacrylate; ballast magnétique; protection IP65 et rendement supérieur à 65%. Installation sur la surface du plafond dans un garage. Comprend les lampes.
Inclut: Implantation. Montage, connexion et contrôle de son bon fonctionnement.
Critère pour le métré: Nombre d'unités prévues, selon documentation graphique du Projet.
Critère pour le mémoire: On mesurera le nombre d'unités réellement exécutées selon les spécifications du Projet.

| Code | U | Désignation | Quantité | Prix | Montant |
|---|---|---|---|---|---|
| mt34ode100eee | U | Luminaire, de 1276x170x100 mm, pour 2 lampes fluorescentes TL de 36 W, avec corps en polyester renforcé de fibre de verre; réflecteur intérieur en tôle d'acier, finition thermo-émaillée, de couleur blanche; diffuseur en méthacrylate; ballast magnétique; protection IP65 et rendement supérieur à 65%. (matériau) | 1.000 | 23104.75 | 23104.75 |
| mt34tuf010l | U | Tube fluorescent TL de 36 W. (matériau) | 2.000 | 7005.26 | 14010.52 |
| mo003 | h | Compagnon professionnel III/CP2 électricien. (main-d'œuvre) | 0.340 | 1775.02 | 603.51 |
| mo102 | h | Ouvrier professionnel II/OP électricien. (main-d'œuvre) | 0.340 | 1105.55 | 375.89 |
| % | % | Frais de chantier des unités d'ouvrage | 2 % | 38094.67 | 761.89 |
|  |  | Coûts directs |  |  | 38856.56 |
