# Couverture de panneaux en fibrociment sans amiante, avec isolation incorporée

- Propriété du fichier: CYPE Ingenieros S.A.
- Format: FIEBDC-3/2016
- Logiciel: Générateur de prix de la construction. CYPE Ingenieros, S.A.
- Date: 13/09/2024
- Zone géographique: Côte d'Ivoire
- Devise: XOF
- Coûts indirects: 3 %
- Frais généraux: 13 %
- Bénéfice: 6 %
- TVA: 18 %

## E Enveloppe et finition extérieure

### EU Couvertures de toitures inclinées

#### EUM Plaques de fibrociment

**EUM040** m² Couverture de panneaux en fibrociment sans amiante, avec isolation incorporée.
Couverture de panneaux, constitués de plaque ondulée en fibrociment sans amiante, couleur argile, du côté extérieur, noyau isolant en mousse de polyuréthane et finition intérieure avec sous-face en polyester renforcé de fibre de verre, couleur blanche; de 2500 mm de longueur, 1100 mm de largeur et 54 mm d'épaisseur, pour toiture inclinée, avec une pente supérieure à 10%, mis en place avec un recouvrement du panneau supérieur de 150 mm et fixés mécaniquement sur tout type de pannes structurales. Comprend les accessoires de fixation des panneaux.
Critère d'évaluation économique: Le prix ne comprend ni la surface support ni les points singuliers et les pièces spéciales de la couverture.
Inclut: Nettoyage de la surface support. Fixation des panneaux.
Critère pour le métré: Surface du versant mesurée en grandeur réelle, selon documentation graphique du Projet.
Critère pour le mémoire: On mesurera, en grandeur réelle, la surface réellement exécutée selon les spécifications du Projet.

| Code | U | Désignation | Quantité | Prix | Montant |
|---|---|---|---|---|---|
| mt13eur015a | U | Panneau, constitué de plaque ondulée en fibrociment sans amiante, couleur argile, du côté extérieur, noyau isolant en mousse de polyuréthane et finition intérieure avec sous-face en polyester renforcé de fibre de verre, couleur blanche; de 2500 mm de longueur, 1100 mm de largeur et 54 mm d'épaisseur. Selon NF EN 494. (matériau) | 0.319 | 77210.9 | 24630.277 |
| mt13eur016a | U | Panneau spécial pour faîtage, constitué de plaque ondulée en fibrociment sans amiante, couleur argile, du côté extérieur, noyau isolant en mousse de polyuréthane et finition intérieure avec sous-face en polyester renforcé de fibre de verre, couleur blanche; de 2500 mm de longueur, 1100 mm de largeur et 54 mm d'épaisseur, pour toiture en fibrociment sans amiante. Selon NF EN 494. (matériau) | 0.043 | 86045.08 | 3699.938 |
| mt13eur017a | U | Panneau spécial pour avant-toit, constitué de plaque ondulée en fibrociment sans amiante, couleur argile, du côté extérieur, noyau isolant en mousse de polyuréthane et finition intérieure avec sous-face en polyester renforcé de fibre de verre, couleur blanche; de 2500 mm de longueur, 1100 mm de largeur et 54 mm d'épaisseur, pour toiture en fibrociment sans amiante. Selon NF EN 494. (matériau) | 0.043 | 86045.08 | 3699.938 |
| mt13eur018a | U | Panneau translucide, constitué de une plaque extérieure en polycarbonate cellulaire, de 4 mm d'épaisseur, châssis en polycarbonate cellulaire et finition intérieure avec sous-face en polyester renforcé de fibre de verre, couleur blanche; de 2500 mm de longueur, 1100 mm de largeur et 54 mm d'épaisseur, pour éclairage naturel de toiture en fibrociment sans amiante. (matériau) | 0.021 | 82025.82 | 1722.542 |
| mt13eur100b | U | Kit d'accessoires de fixation, pour panneaux en fibrociment sans amiante. (matériau) | 1 | 8407.65 | 8407.650 |
| mo051 | h | Compagnon professionnel III/CP2 monteur de parois industrielles. (main-d'œuvre) | 0.185 | 1939.14 | 358.741 |
| mo098 | h | Ouvrier professionnel II/OP monteur de parois industrielles. (main-d'œuvre) | 0.075 | 1209.92 | 90.744 |
| % | % | Frais de chantier des unités d'ouvrage | 2 % | 42609.830 | 852.197 |
|  |  | Coûts directs |  |  | 43462.027 |

Déchets:
- pose: mt13eur015a; facteur de déchet 0.0248
- pose: mt13eur016a; facteur de déchet 0.0248
- pose: mt13eur017a; facteur de déchet 0.0248

## Ressources

**mt13eur015a** U Panneau, constitué de plaque ondulée en fibrociment sans amiante
Données techniques: Coût énergétique 6.300 MJ; Émission de CO2 6.839 kg; Code CED 17 01 01; Masse de l'élément 44 kg; Volume 0.029333 m3
Déchets:
- emballage: re170201 Bois. (composant de déchet); quantité 0.001 kg; Code CED 17 02 01; Masse de l'élément 1 kg; Volume 0.000909 m3
- emballage: re170203 Plastique. (composant de déchet); quantité 0.05 kg; Code CED 17 02 03; Masse de l'élément 1 kg; Volume 0.001667 m3

**mt13eur016a** U Panneau spécial pour faîtage
Données techniques: Coût énergétique 6.120 MJ; Émission de CO2 5.939 kg; Code CED 17 01 01; Masse de l'élément 38 kg; Volume 0.025333 m3
Déchets:
- emballage: re170201 Bois; quantité 0.001 kg
- emballage: re170203 Plastique; quantité 0.05 kg

**mt13eur017a** U Panneau spécial pour avant-toit
Données techniques: Coût énergétique 6.120 MJ; Émission de CO2 5.939 kg; Code CED 17 01 01; Masse de l'élément 38 kg; Volume 0.025333 m3
Déchets:
- emballage: re170201 Bois; quantité 0.001 kg
- emballage: re170203 Plastique; quantité 0.05 kg

**mt13eur018a** U Panneau translucide
Données techniques: Coût énergétique 3106.368 MJ; Émission de CO2 182.936 kg
Déchets:
- emballage: re150101 Emballages en papier et en carton. (composant de déchet); quantité 0.072 kg; Code CED 15 01 01; Masse de l'élément 1 kg; Volume 0.001333 m3
