# Carrelage avec des pièces en pierre naturelle. Pose en couche épaisse

- Propriété du fichier: CYPE Ingenieros S.A.
- Format: FIEBDC-3/2016
- Logiciel: Générateur de prix de la construction. CYPE Ingenieros, S.A.
- Date: 13/09/2024
- Zone géographique: Côte d'Ivoire
- Devise: XOF
- Coûts indirects: 3 %
- Frais généraux: 13 %
- Bénéfice: 6 %
- TVA: 18 %

## F Aménagements et finitions

### FM Revêtements de murs

#### FMA Pierre naturelle

**FMA010** m² Carrelage avec des pièces en pierre naturelle. Pose en couche épaisse.
Carrelage avec des pièces en granit, provenant d'Espagne, Albero, 40x40x2 cm, finition polie. SUPPORT: parement en maçonnerie de pièces creuses, vertical, jusqu'à 3 m de hauteur. POSE: en couche épaisse de 25 mm d'épaisseur avec du mortier de ciment M-5. JOINTOIEMENT: avec du mortier de joints cémenteux amélioré, avec absorption d'eau réduite et résistance élevée à l'abrasion type CG 2 W A, couleur blanche, dans des joints de 3 mm d'épaisseur. Comprend les séparateurs en PVC, pour joints horizontaux.
Inclut: Préparation de la surface support. Implantation des niveaux, de la disposition des pièces et des joints. Découpe et rainurage des pièces. Préparation et application du matériau de mise en place. Réalisation de joints de mouvement. Mise en place des pièces. Jointoiement. Finition et nettoyage final.
Critère pour le métré: Surface mesurée selon documentation graphique du Projet, en déduisant les ouvertures de surface supérieure à 1 m², en ajoutant en échange la surface de la partie intérieure de l'ouverture, correspondant au développement des jambages et des linteaux. Le métré par casses et découpes n'a pas été augmenté, puisque 5% de pièces de plus ont été considérées dans la décomposition.
Critère pour le mémoire: On mesurera la surface réellement exécutée selon les spécifications du Projet, en déduisant les ouvertures de surface supérieure à 1 m², en ajoutant en échange la surface de la partie intérieure du vide, correspondant au développement des jambages et des linteaux.

| Code | U | Désignation | Quantité | Prix | Montant |
|---|---|---|---|---|---|
| mt09mor010c | m³ | Mortier de ciment CEM II/B-P 32,5 N type M-5, confectionné sur site avec 250 kg/m³ de ciment et une proportion en volume 1/6. (matériau) | 0.025 | 81077.33 | 2026.933 |
| mt18bgn010jaa | m² | Pièces en granit, provenant d'Espagne, Albero, 40x40x2 cm, finition polie, densité 2650 kg/m³, selon NF EN 1936, résistance à la compression 100 MPa, selon NF EN 1926, résistance à la flexion 11 MPa, selon NF EN 12372, absorption d'eau par capillarité inférieure à 5 kg/m² min½, selon NF EN 1925, coefficient d'absorption d'eau <= 0,3%, selon NF EN 13755, Euroclasse A1 de réaction au feu, charge de rupture supérieure à 2,5 kN; selon NF EN 1469. (matériau) | 1.05 | 39637.15 | 41619.008 |
| mt18acc040a | U | Séparateurs en PVC, pour joints horizontaux dans les parements en pierre naturelle. (matériau) | 8 | 16.91 | 135.280 |
| mt09mcp020dB | kg | Mortier de joints cémenteux amélioré, avec absorption d'eau réduite et résistance élevée à l'abrasion, type CG2 W A, selon NF EN 13888, couleur blanche, pour joints de 2 à 20 mm, à base d'agglomérants spéciaux, granulats sélectionnés, additifs spéciaux, fibres, résines synthétiques et pigments, avec effet antimoisissure et effet préventif des efflorescences, hydrofugeant, à prise et durcissement rapide, spécial pour le jointoiement de tout type de pièces céramiques et pierres naturelles dans les zones de prolifération de micro-organismes. (matériau) | 0.51 | 1909.85 | 974.024 |
| mo022 | h | Compagnon professionnel III/CP2 poseur de pierre naturelle. (main-d'œuvre) | 1.18 | 1887.12 | 2226.802 |
| mo060 | h | Ouvrier professionnel II/OP poseur de pierre naturelle. (main-d'œuvre) | 1.18 | 1209.92 | 1427.706 |
| % | % | Frais de chantier des unités d'ouvrage | 2 % | 48409.753 | 968.195 |
|  |  | Coûts directs |  |  | 49377.948 |

Déchets:
- pose: mt09mor010c; facteur de déchet 0.0036
- pose: mt18bgn010jaa; facteur de déchet 0.0294417
- pose: mt09mcp020dB; facteur de déchet 0.035

## Ressources

**mt09mor010c** m³ Mortier de ciment CEM II/B-P 32,5 N type M-5
Données techniques: Coût énergétique 3724.000 MJ; Émission de CO2 323.000 kg; Code CED 17 01 01; Masse de l'élément 1900 kg; Volume 1.266667 m3

**mt18bgn010jaa** m² Pièces en granit
Données techniques: Coût énergétique 114.858 MJ; Émission de CO2 4.728 kg; Code CED 01 04 13; Masse de l'élément 52 kg; Volume 0.034667 m3
Déchets:
- emballage: re170201 Bois. (composant de déchet); quantité 0.033 kg; Code CED 17 02 01; Masse de l'élément 1 kg; Volume 0.000909 m3
- emballage: re170203 Plastique. (composant de déchet); quantité 0.023 kg; Code CED 17 02 03; Masse de l'élément 1 kg; Volume 0.001667 m3

**mt18acc040a** U Séparateurs en PVC, pour joints horizontaux dans les parements en pierre naturelle
Données techniques: Coût énergétique 1.105 MJ; Émission de CO2 0.114 kg
Déchets:
- emballage: re150101 Emballages en papier et en carton. (composant de déchet); quantité 0.072 kg; Code CED 15 01 01; Masse de l'élément 1 kg; Volume 0.001333 m3

**mt09mcp020dB** kg Mortier de joints cémenteux amélioré
Données techniques: Coût énergétique 7.958 MJ; Émission de CO2 0.580 kg; Code CED 17 09 04; Masse de l'élément 1 kg; Volume 0.000667 m3
Déchets:
- emballage: re150101 Emballages en papier et en carton; quantité 0.021 kg
- emballage: re170201 Bois; quantité 0.006 kg
- emballage: re170203 Plastique; quantité 0.009 kg
