# Enduit de ciment sur parement intérieur

- Propriété du fichier: CYPE Ingenieros S.A.
- Format: FIEBDC-3/2016
- Logiciel: Générateur de prix de la construction. CYPE Ingenieros, S.A.
- Date: 13/09/2024
- Zone géographique: Côte d'Ivoire
- Devise: XOF
- Coûts indirects: 3 %
- Frais généraux: 13 %
- Bénéfice: 6 %
- TVA: 18 %

## F Aménagements et finitions

### FN Enduits traditionnels et stucs

#### FNC Enduits de ciment

**FNC010** m² Enduit de ciment sur parement intérieur.
Réalisation d'un revêtement continu de mortier de ciment, type GP CSII W0, à vue, de 15 mm d'épaisseur, appliqué sur un parement vertical intérieur jusqu'à 3 m de hauteur, finition superficielle rugueuse, pour servir de base à un futur revêtement. Comprend, la réalisation des joints, des coins, guides séparées au plus de trois mètres, arêtes, feuillures, jambages, linteaux, les arrêts aux rencontres avec les parements, les revêtements ou les autres éléments placés sur sa surface.
Inclut: Calepinage des pans. Réalisation des guides. Application du mortier. Réalisation des joints et des rencontres. Finition superficielle. Séchage du mortier.
Critère pour le métré: Surface mesurée selon documentation graphique du Projet, sans déduire les ouvertures inférieures à 4 m² et en déduisant, dans les ouvertures de surface supérieure à 4 m², l'excès sur 4 m².
Critère pour le mémoire: On mesurera la surface réellement exécutée selon les spécifications du Projet, en déduisant, dans les ouvertures de surface supérieure à 4 m², l'excès sur 4 m².

| Code | U | Désignation | Quantité | Prix | Montant |
|---|---|---|---|---|---|
| mt08aaa010a | m³ | Eau. (matériau) | 0.005 | 1054.78 | 5.274 |
| mt28mif010a | t | Mortier industriel d'enduit d'usage courant, de ciment, type GP CSII W0, fourni en sacs, selon NF EN 998-1. (matériau) | 0.028 | 38695.89 | 1083.485 |
| mq06hor010 | h | Bétonnière électrique avec une capacité de gâchage de 160 l. (matériel) | 0.006 | 1618.08 | 9.708 |
| mo020 | h | Compagnon professionnel III/CP2 construction. (main-d'œuvre) | 0.447 | 1887.12 | 843.543 |
| mo113 | h | Ouvrier d'exécution I/OE1 construction. (main-d'œuvre) | 0.317 | 1164.21 | 369.055 |
| % | % | Frais de chantier des unités d'ouvrage | 2 % | 2311.065 | 46.221 |
|  |  | Coûts directs |  |  | 2357.286 |

Déchets:
- pose: mt28mif010a Mortier industriel d'enduit d'usage courant, de ciment, type GP CSII W0, fourni en sacs, selon NF EN 998-1; facteur de déchet 0.0148368

## Ressources

**mt08aaa010a** m³ Eau
Données techniques: Coût énergétique 60.000 MJ; Émission de CO2 30.000 kg

**mt28mif010a** t Mortier industriel d'enduit d'usage courant, de ciment, type GP CSII W0, fourni en sacs, selon NF EN 998-1
Données techniques: Coût énergétique 3345.875 MJ; Émission de CO2 259.248 kg; Code CED 17 01 01; Masse de l'élément 1000 kg; Volume 0.666667 m3
Déchets:
- emballage: re150101 Emballages en papier et en carton. (composant de déchet); quantité 10.88 kg; Code CED 15 01 01; Masse de l'élément 1 kg; Volume 0.001333 m3
