# Jonction dans le revêtement de sol continu, décoratif, de granito coulé en place, avec un profilé pré-assemblé

- Propriété du fichier: CYPE Ingenieros S.A.
- Format: FIEBDC-3/2016
- Logiciel: Générateur de prix de la construction. CYPE Ingenieros, S.A.
- Date: 13/09/2024
- Zone géographique: Côte d'Ivoire
- Devise: XOF
- Coûts indirects: 3 %
- Frais généraux: 13 %
- Bénéfice: 6 %
- TVA: 18 %

## F Aménagements et finitions

### FS Revêtements de sols

#### FSG Ciment/Granito

**FSG040** m Jonction dans le revêtement de sol continu, décoratif, de granito coulé en place, avec un profilé pré-assemblé.
Joint de construction, dans le revêtement de sol continu, décoratif, de granito coulé en place, avec profilé en "L" en laiton, de 8 mm de hauteur. Comprend les pieds d'ancrage et les éléments de fixation.
Inclut: Implantation du joint. Coupe et mise en place du profilé. Réalisation des assemblages entre profilés. Résolution des liaisons. Fixation et ajustement des profilés.
Critère pour le métré: Longueur mesurée selon documentation graphique du Projet.
Critère pour le mémoire: On mesurera la longueur réellement exécutée selon les spécifications du Projet.

| Code | U | Désignation | Quantité | Prix | Montant |
|---|---|---|---|---|---|
| mt18wwe060a | m | Profilé en "L" en laiton, de 8 mm de hauteur, pour la réalisation des joints de construction dans le revêtement de sol continu, décoratif, de granito coulé en place, jusqu'à 8 mm d'épaisseur; avec pieds d'ancrage et éléments de fixation. (matériau) | 1.05 | 11073.49 | 11627.165 |
| mo020 | h | Compagnon professionnel III/CP2 construction. (main-d'œuvre) | 0.063 | 1887.12 | 118.889 |
| mo113 | h | Ouvrier d'exécution I/OE1 construction. (main-d'œuvre) | 0.063 | 1164.21 | 73.345 |
| % | % | Frais de chantier des unités d'ouvrage | 2 % | 11819.399 | 236.388 |
|  |  | Coûts directs |  |  | 12055.787 |

Déchets:
- pose: mt18wwe060a; facteur de déchet 0.024

## Ressources

**mt18wwe060a** m Profilé en "L" en laiton
Données techniques: Coût énergétique 43.997 MJ; Émission de CO2 2.941 kg; Code CED 17 04 01; Masse de l'élément 0.246 kg; Volume 0.000164 m3
Déchets:
- emballage: re170203 Plastique. (composant de déchet); quantité 0.008 kg; Code CED 17 02 03; Masse de l'élément 1 kg; Volume 0.001667 m3
