# Joint de construction dans un revêtement de sol continu en béton, avec un profilé pré-assemblé

- Propriété du fichier: CYPE Ingenieros S.A.
- Format: FIEBDC-3/2016
- Logiciel: Générateur de prix de la construction. CYPE Ingenieros, S.A.
- Date: 15/04/2024
- Zone géographique: Côte d'Ivoire
- Devise: XOF
- Coûts indirects: 3 %
- Frais généraux: 13 %
- Bénéfice: 6 %
- TVA: 18 %

## F Aménagements et finitions

### FS Revêtements de sols

#### FSM Béton et mortier

**FSM140** m Joint de construction dans un revêtement de sol continu en béton, avec un profilé pré-assemblé.
Joint de construction, dans un revêtement de sol continu en béton, avec profilé creux en PVC rigide, de section triangulaire, de 40 mm de hauteur. Comprend les chevilles en plastique pour leur couplage.
Inclut: Implantation du joint. Coupe et mise en place du profilé dans l'élément à bétonner. Réalisation des assemblages entre profilés. Résolution des liaisons. Fixation et ajustement des profilés.
Critère pour le métré: Longueur mesurée selon documentation graphique du Projet.
Critère pour le mémoire: On mesurera la longueur réellement exécutée selon les spécifications du Projet.

| Code | U | Désignation | Quantité | Prix | Montant |
|---|---|---|---|---|---|
| mt18acc060a | m | Profilé creux en PVC rigide, de section triangulaire, de 40 mm de hauteur, pour la réalisation de joints dans un revêtement continu en béton; avec chevilles en plastique pour leur couplage. (matériau) | 1.05 | 1175.42 | 1234.191 |
| mo020 | h | Compagnon professionnel III/CP2 construction. (main-d'œuvre) | 0.125 | 1887.12 | 235.890 |
| mo113 | h | Ouvrier d'exécution I/OE1 construction. (main-d'œuvre) | 0.125 | 1164.21 | 145.526 |
| % | % | Frais de chantier des unités d'ouvrage | 2 % | 1615.607 | 32.312 |
|  |  | Coûts directs |  |  | 1647.919 |

Déchets:
- pose: mt18acc060a; facteur de déchet 0.08

## Ressources

**mt18acc060a** m Profilé creux en PVC rigide
Données techniques: Coût énergétique 16.647 MJ; Émission de CO2 1.155 kg; Code CED 17 02 03; Masse de l'élément 0.251 kg; Volume 0.000418 m3
Déchets:
- emballage: re170201 Bois. (composant de déchet); quantité 0.04 kg; Code CED 17 02 01; Masse de l'élément 1 kg; Volume 0.000909 m3
- emballage: re170203 Plastique. (composant de déchet); quantité 0.001 kg; Code CED 17 02 03; Masse de l'élément 1 kg; Volume 0.001667 m3
