# Nettoyage de surface d'un élément structural en bois

- Propriété du fichier: CYPE Ingenieros S.A.
- Format: FIEBDC-3/2016
- Logiciel: Générateur de prix de la construction. CYPE Ingenieros, S.A.
- Date: 14/04/2024
- Zone géographique: Côte d'Ivoire
- Devise: XOF
- Coûts indirects: 3 %
- Frais généraux: 13 %
- Bénéfice: 6 %
- TVA: 18 %

## G Structure et gros oeuvre

### GA Transformations et réparations

#### GAN Préparation de surfaces en bois

**GAN010** m² Nettoyage de surface d'un élément structural en bois.
Nettoyage superficiel d'élément structural en bois, en supprimant la poussière et les particules de saleté, avec des moyens manuels. Comprend l'entassement, l'enlèvement et le chargement manuel des restes dans le camion ou la benne.
Inclut: Nettoyage de la surface. Retrait et entassement des restes générés. Charge manuelle des restes générés dans le camion ou la benne.
Critère pour le métré: Surface mesurée selon documentation graphique du Projet.
Critère pour le mémoire: On mesurera la surface réellement exécutée selon les spécifications du Projet.

| Code | U | Désignation | Quantité | Prix | Montant |
|---|---|---|---|---|---|
| mo058 | h | Ouvrier professionnel II/OP menuisier bois. (main-d'œuvre) | 0.13 | 1217.4 | 158.262 |
| % | % | Frais de chantier des unités d'ouvrage | 2 % | 158.262 | 3.165 |
|  |  | Coûts directs |  |  | 161.427 |
