# Réparation structurale de murs en maçonnerie avec du mortier de chaux

- Propriété du fichier: CYPE Ingenieros S.A.
- Format: FIEBDC-3/2016
- Logiciel: Générateur de prix de la construction. CYPE Ingenieros, S.A.
- Date: 14/04/2024
- Zone géographique: Côte d'Ivoire
- Devise: XOF
- Coûts indirects: 3 %
- Frais généraux: 13 %
- Bénéfice: 6 %
- TVA: 18 %

## G Structure et gros oeuvre

### GA Transformations et réparations

#### GAP Réparation de murs en pierre

**GAP070** m² Réparation structurale de murs en maçonnerie avec du mortier de chaux.
Réparation structurale d'un mur en pierre par application de mortier bicomposant, composé de chaux hydraulique naturelle, type NHL 3,5, pouzzolanes, granulats sélectionnés et autres additifs, résistance à la compression 15 N/mm², en couches successives, de 10 mm d'épaisseur totale, finition talochée avec une taloche éponge, la première couche mince étant de 2 à 3 mm d'épaisseur et les couches postérieures successives de 10 à 15 mm d'épaisseur chacune; renforcé avec maille en fibre de verre anti-alcalin, avec un contenu minimum de zirconium de 17%, de 12,7x12,7 mm de vide de maille et de 125 g/m² de masse surfacique.
Inclut: Nettoyage préalable de la surface. Saturation du support avec de l'eau à basse pression. Suppression de l'eau excédante avec de l'air comprimé. Préparation du mélange. Application d'une première couche de mortier. Application des couches successives de mortier. Mise en place de la maille. Lissage et talochage final de la surface.
Critère pour le métré: Surface mesurée selon documentation graphique du Projet.
Critère pour le mémoire: On mesurera la surface réellement exécutée selon les spécifications du Projet.

| Code | U | Désignation | Quantité | Prix | Montant |
|---|---|---|---|---|---|
| mt09rem070e | m² | Maille en fibre de verre anti-alcalin, avec un contenu minimum de zirconium de 17%, de 12,7x12,7 mm de vide de maille, de 125 g/m² de masse surfacique et de 0,45x25 m, pour armer les mortiers. (matériau) | 1.1 | 14877.41 | 16365.151 |
| mt28mim070b | kg | Mortier bicomposant, composé de chaux hydraulique naturelle, type NHL 3,5, pouzzolanes, granulats sélectionnés et autres additifs, résistance à la compression 15 N/mm²; pour utilisation dans des éléments soumis à des réquisitions structurales, type GP CSIV, selon NF EN 998-1 et M-15, selon NF EN 998-2. (matériau) | 19 | 1692.19 | 32151.610 |
| mo020 | h | Compagnon professionnel III/CP2 construction. (main-d'œuvre) | 0.286 | 1887.12 | 539.716 |
| mo113 | h | Ouvrier d'exécution I/OE1 construction. (main-d'œuvre) | 0.286 | 1164.21 | 332.964 |
| % | % | Frais de chantier des unités d'ouvrage | 2 % | 49389.441 | 987.789 |
|  |  | Coûts directs |  |  | 50377.230 |

Déchets:
- pose: mt09rem070e; facteur de déchet 0.027504
- pose: mt28mim070b; facteur de déchet 0.0066

## Ressources

**mt09rem070e** m² Maille en fibre de verre anti-alcalin
Données techniques: Coût énergétique 12.028 MJ; Émission de CO2 0.592 kg; Code CED 17 02 03; Masse de l'élément 0.125 kg; Volume 0.000208 m3
Déchets:
- emballage: re170203 Plastique. (composant de déchet); quantité 0.034 kg; Code CED 17 02 03; Masse de l'élément 1 kg; Volume 0.001667 m3

**mt28mim070b** kg Mortier bicomposant
Données techniques: Coût énergétique 3.340 MJ; Émission de CO2 0.250 kg; Code CED 17 01 01; Masse de l'élément 1 kg; Volume 0.000667 m3
