# Démontage d'une panne métallique

- Propriété du fichier: CYPE Ingenieros S.A.
- Format: FIEBDC-3/2016
- Logiciel: Générateur de prix de la construction. CYPE Ingenieros, S.A.
- Date: 13/09/2024
- Zone géographique: Côte d'Ivoire
- Devise: XOF
- Coûts indirects: 3 %
- Frais généraux: 13 %
- Bénéfice: 6 %
- TVA: 18 %

## G Structure et gros oeuvre

### GC Charpentes et couvertures autoportantes

#### GCD Démolition

**GCD100** m Démontage d'une panne métallique.
Démontage de panne métallique boulonnée, constituée de profilé en acier laminé IPE 80 ou similaire, de jusqu'à 4 m de longueur moyenne, avec moyens manuels, et chargement manuel dans le camion ou la benne.
Inclut: Démontage de l'élément. Retrait et stockage du matériau démonté. Nettoyage des restes d'ouvrage. Chargement manuel du matériau démonté et des restes d'ouvrage dans le camion ou la benne.
Critère pour le métré: Longueur mesurée selon documentation graphique du Projet.
Critère pour le mémoire: On mesurera la longueur réellement démontée selon les spécifications du Projet.

| Code | U | Désignation | Quantité | Prix | Montant |
|---|---|---|---|---|---|
| mo113 | h | Ouvrier d'exécution I/OE1 construction. (main-d'œuvre) | 0.543 | 1164.21 | 632.166 |
| % | % | Frais de chantier des unités d'ouvrage | 2 % | 632.166 | 12.643 |
|  |  | Coûts directs |  |  | 644.809 |

Déchets:
- démolition: ruo170405 Fer et acier. (composant de déchet); quantité 6 kg; Code CED 17 04 05; Masse de l'élément 1 kg; Volume 0.000476 m3
