# Douchette

- Propriété du fichier: CYPE Ingenieros S.A.
- Format: FIEBDC-3/2016
- Logiciel: Générateur de prix de la construction. CYPE Ingenieros, S.A.
- Date: 13/09/2024
- Zone géographique: Côte d'Ivoire
- Devise: XOF
- Coûts indirects: 3 %
- Frais généraux: 13 %
- Bénéfice: 6 %
- TVA: 18 %

## T Équipements techniques

### TB Équipements sanitaires

#### TBU Douches

**TBU050** U Douchette.
Douchette, finition chromée, avec deux types de jets (Rain et Jet), avec limiteur de débit à 5,7 l/min, anneau de protection en silicone avec technologie ShockProof et système anticalcaire.
Inclut: Connexion et contrôle de son bon fonctionnement.
Critère pour le métré: Nombre d'unités prévues, selon documentation graphique du Projet.
Critère pour le mémoire: On mesurera le nombre d'unités réellement mises en place selon les spécifications du Projet.

| Code | U | Désignation | Quantité | Prix | Montant |
|---|---|---|---|---|---|
| mt31gro134a | U | Douchette, finition chromée, avec deux types de jets (Rain et Jet), avec limiteur de débit à 5,7 l/min, anneau de protection en silicone avec technologie ShockProof et système anticalcaire. (matériau) | 1 | 25034.28 | 25034.280 |
| mo008 | h | Compagnon professionnel III/CP2 plombier. (main-d'œuvre) | 0.048 | 1939.14 | 93.079 |
| % | % | Frais de chantier des unités d'ouvrage | 2 % | 25127.359 | 502.547 |
|  |  | Coûts directs |  |  | 25629.906 |
