# Bac à laver

- Propriété du fichier: CYPE Ingenieros S.A.
- Format: FIEBDC-3/2016
- Logiciel: Générateur de prix de la construction. CYPE Ingenieros, S.A.
- Date: 13/09/2024
- Zone géographique: Côte d'Ivoire
- Devise: XOF
- Coûts indirects: 3 %
- Frais généraux: 13 %
- Bénéfice: 6 %
- TVA: 18 %

## T Équipements techniques

### TD Équipements pour cuisines et buanderies

#### TDC Éviers et cuves de lavage

**TDC030** U Bac à laver.
Bac à laver en porcelaine sanitaire, couleur blanche, de 600x390x360 mm, avec meuble support de panneau aggloméré, de 378x555x786 mm, équipé avec robinetterie, gamme basique, composé de bec tournant supérieur, avec mousseur, avec évacuation et siphon. Comprend la connexion aux réseaux d'eau froide et chaude et au réseau d'évacuation existants, la fixation de l'appareil et le scellement avec du silicone.
Inclut: Implantation et tracé sur le parement support de l'emplacement de l'appareil. Mise en place, nivellement et fixation des éléments de support. Nivellement, aplomb et mise en place de l'appareil. Connexion au réseau d'évacuation. Montage de la robinetterie. Connexion aux réseaux d'eau froide et chaude. Montage des accessoires et des compléments. Scellement des joints. Contrôle de son bon fonctionnement.
Critère pour le métré: Nombre d'unités prévues, selon documentation graphique du Projet.
Critère pour le mémoire: On mesurera le nombre d'unités réellement mises en place selon les spécifications du Projet.

| Code | U | Désignation | Quantité | Prix | Montant |
|---|---|---|---|---|---|
| mt30lar010a | U | Bac à laver en porcelaine sanitaire, couleur blanche, de 600x390x360 mm. (matériau) | 1 | 108749.83 | 108749.830 |
| mt30lar012a | U | Meuble support de panneau aggloméré, de 378x555x786 mm, pour bac à laver. (matériau) | 1 | 66375.29 | 66375.290 |
| mt31gcg060a | U | Robinet avec monture conventionnelle pour bac à laver, gamme basique, composé de bec tournant supérieur, avec mousseur, selon NF EN 200. (matériau) | 1 | 55879.03 | 55879.030 |
| mt30dla010a | U | Déversoir courbe démontable avec siphon bouteille pour bac à laver. (matériau) | 1 | 2976.61 | 2976.610 |
| mo008 | h | Compagnon professionnel III/CP2 plombier. (main-d'œuvre) | 0.7 | 1939.14 | 1357.398 |
| mo107 | h | Ouvrier professionnel II/OP plombier. (main-d'œuvre) | 0.467 | 1207.61 | 563.954 |
| % | % | Frais de chantier des unités d'ouvrage | 2 % | 235902.112 | 4718.042 |
|  |  | Coûts directs |  |  | 240620.154 |

## Ressources

**mt30lar010a** U Bac à laver en porcelaine sanitaire, couleur blanche, de 600x390x360 mm
Données techniques: Coût énergétique 220.353 MJ; Émission de CO2 11.952 kg
Déchets:
- emballage: re150101 Emballages en papier et en carton. (composant de déchet); quantité 1.32 kg; Code CED 15 01 01; Masse de l'élément 1 kg; Volume 0.001333 m3

**mt31gcg060a** U Robinet avec monture conventionnelle pour bac à laver
Données techniques: Coût énergétique 274.131 MJ; Émission de CO2 18.469 kg
Déchets:
- emballage: re150101 Emballages en papier et en carton; quantité 0.072 kg
