# Extincteur

- Propriété du fichier: CYPE Ingenieros S.A.
- Format: FIEBDC-3/2016
- Logiciel: Générateur de prix de la construction. CYPE Ingenieros, S.A.
- Date: 19/09/2023
- Zone géographique: Côte d'Ivoire
- Devise: XOF
- Coûts indirects: 3 %
- Frais généraux: 13 %
- Bénéfice: 6 %
- TVA: 18 %

## T Équipements techniques

### TI Protections contre les incendies

#### TIX Extincteurs

**TIX010** U Extincteur.
Extincteur portable de poussière chimique ABC polyvalente antibraise, avec pression incorporée, d'efficacité 21A-144B-C, avec 6 kg d'agent extincteur, avec manomètre et tuyau avec embout diffuseur. Comprend le support et les accessoires de montage.
Inclut: Implantation. Mise en place et fixation du support. Mise en place de l'extincteur.
Critère pour le métré: Nombre d'unités prévues, selon documentation graphique du Projet.
Critère pour le mémoire: On mesurera le nombre d'unités réellement mises en place selon les spécifications du Projet.

| Code | U | Désignation | Quantité | Prix | Montant |
|---|---|---|---|---|---|
| mt41ixi010a | U | Extincteur portable de poussière chimique ABC polyvalente antibraise, avec pression incorporée, d'efficacité 21A-144B-C, avec 6 kg d'agent extincteur, avec manomètre et tuyau avec embout diffuseur, avec accessoires de montage, selon NF EN 3. (matériau) | 1 | 35337.98 | 35337.980 |
| mo113 | h | Ouvrier d'exécution I/OE1 construction. (main-d'œuvre) | 0.113 | 1065.47 | 120.398 |
| % | % | Frais de chantier des unités d'ouvrage | 2 % | 35458.378 | 709.168 |
|  |  | Coûts directs |  |  | 36167.546 |

## Ressources

**mt41ixi010a** U Extincteur portable de poussière chimique ABC polyvalente antibraise
Données techniques: Coût énergétique 706.196 MJ; Émission de CO2 92.839 kg
Déchets:
- emballage: re150101 Emballages en papier et en carton. (composant de déchet); quantité 0.072 kg; Code CED 15 01 01; Masse de l'élément 1 kg; Volume 0.001333 m3
