# Registre de surpression

- Propriété du fichier: CYPE Ingenieros S.A.
- Format: FIEBDC-3/2016
- Logiciel: Générateur de prix de la construction. CYPE Ingenieros, S.A.
- Date: 13/09/2024
- Zone géographique: Côte d'Ivoire
- Devise: XOF
- Coûts indirects: 3 %
- Frais généraux: 13 %
- Bénéfice: 6 %
- TVA: 18 %

## T Équipements techniques

### TV Climatisation et ventilation

#### TVA Distribution d'air

**TVA280** U Registre de surpression.
Registre de surpression pour extraction d'air et protection contre la pluie et l'entrée de feuilles et d'oiseaux dans les installations de ventilation, de 300x215 mm, cadre de tôle profilée d'acier galvanisé, lames de tôle profilée d'aluminium, axes des lames de laiton, articulations de PVC, joints des lames de mousse de polyester. Comprend les accessoires de montage et les éléments de fixation.
Inclut: Implantation. Fixation du registre. Connexion au conduit.
Critère pour le métré: Nombre d'unités prévues, selon documentation graphique du Projet.
Critère pour le mémoire: On mesurera le nombre d'unités réellement exécutées selon les spécifications du Projet.

| Code | U | Désignation | Quantité | Prix | Montant |
|---|---|---|---|---|---|
| mt42trx380aa1a | U | Registre de surpression pour extraction d'air et protection contre la pluie et l'entrée de feuilles et d'oiseaux dans les installations de ventilation, de 300x215 mm, cadre de tôle profilée d'acier galvanisé, lames de tôle profilée d'aluminium, axes des lames de laiton, articulations de PVC, joints des lames de mousse de polyester. (matériau) | 1 | 90775.94 | 90775.940 |
| mo005 | h | Compagnon professionnel III/CP2 installateur de climatisation. (main-d'œuvre) | 0.178 | 1939.14 | 345.167 |
| mo104 | h | Ouvrier professionnel II/OP installateur de climatisation. (main-d'œuvre) | 0.178 | 1207.61 | 214.955 |
| % | % | Frais de chantier des unités d'ouvrage | 2 % | 91336.062 | 1826.721 |
|  |  | Coûts directs |  |  | 93162.783 |

## Ressources

**mt42trx380aa1a** U Registre de surpression pour extraction d'air et protection contre la pluie et l'entrée de feuilles et d'oiseaux dans
Données techniques: Coût énergétique 6.522 MJ; Émission de CO2 0.433 kg
Déchets:
- emballage: re150101 Emballages en papier et en carton. (composant de déchet); quantité 0.133 kg; Code CED 15 01 01; Masse de l'élément 1 kg; Volume 0.001333 m3
- emballage: re170203 Plastique. (composant de déchet); quantité 0.067 kg; Code CED 17 02 03; Masse de l'élément 1 kg; Volume 0.001667 m3
