# Équipement d'air conditionné

- Propriété du fichier: CYPE INGENIEROS, S.A.
- Format: FIEBDC-3/2002
- Zone géographique: Côte d'Ivoire
- Devise: XOF
- Coûts indirects: 3.00 %
- Frais généraux: 13.00 %
- Bénéfice: 6.00 %
- TVA: 18.00 %

**TVT260** U Équipement d'air conditionné, système air-air split 1x1, avec unité intérieure de plafond, avec distribution non gainable, pour gaz R-410A, pompe à chaleur, alimentation monophasée (230V/50Hz), pour remplacement, en maintenant les tuyauteries existantes, des installations de gaz réfrigérant R-22 ou R-407C, puissance frigorifique nominale 5 kW (température de bulbe sec de l'air intérieur 27°C, température de bulbe humide de l'air intérieur 19°C, température de bulbe sec de l'air extérieur 35°C, température de bulbe humide de l'air extérieur 24°C), puissance frigorifique minimale/maximale 1,2/5,6 kW, consommation électrique mínimale/nominale/maximale en refroidissement 0,21/1,37/2,26 kW, EER 3,65, SEER 5,45 (classe A), puissance calorifique nominale 5,6 kW (température de bulbe sec de l'air intérieur 20°C, température de bulbe sec de l'air extérieur 7°C, température de bulbe humide de l'air extérieur 6°C), puissance calorifique minimale/maximale 0,9/7,4 kW, consommation électrique mínimale/nominale/maximale en chauffage 0,17/1,28/2,34 kW, COP 4,38, SCOP 4,28 (classe A+), constitué d'une unité intérieure débit d'air à élevée/faible vitesse en refroidissement 900/540 m³/h, pression sonore à élevée/moyenne/faible vitesse en refroidissement 37/35/28 dBA, puissance sonore à élevée/moyenne/faible vitesse en refroidissement 52/50/43 dBA, dimensions 235x950x690 mm, poids 23 kg, avec fonction de compensation de la stratification et fonction d'autonettoyage de la batterie d'échange, et une unité extérieure avec compresseur type Twin Rotary, avec technologie Inverter, débit d'air en refroidissement 2400 m³/h, pression sonore en refroidissement 47 dBA, pression sonore en chauffage 48 dBA, puissance sonore en refroidissement 63 dBA, puissance sonore en chauffage 64 dBA, dimensions 550x780x290 mm, poids 44 kg, diamètre de connexion du tuyau de gaz 1/2", diamètre de connexion du tuyau de liquide 1/4", longueur maximale de la tuyauterie 50 m, différence maximale d'hauteur entre l'unité extérieure et l'unité intérieure 30 m, avec contrôle à distance par câble. Comprend les éléments antivibratoires de sol pour l'appui de l'unité extérieure et éléments pour la suspension au plafond de l'unité intérieure.
Équipement d'air conditionné, système air-air split 1x1, avec unité intérieure de plafond, avec distribution non gainable, pour gaz R-410A, pompe à chaleur, alimentation monophasée (230V/50Hz), pour remplacement, en maintenant les tuyauteries existantes, des installations de gaz réfrigérant R-22 ou R-407C, puissance frigorifique nominale 5 kW (température de bulbe sec de l'air intérieur 27°C, température de bulbe humide de l'air intérieur 19°C, température de bulbe sec de l'air extérieur 35°C, température de bulbe humide de l'air extérieur 24°C), puissance frigorifique minimale/maximale 1,2/5,6 kW, consommation électrique mínimale/nominale/maximale en refroidissement 0,21/1,37/2,26 kW, EER 3,65, SEER 5,45 (classe A), puissance calorifique nominale 5,6 kW (température de bulbe sec de l'air intérieur 20°C, température de bulbe sec de l'air extérieur 7°C, température de bulbe humide de l'air extérieur 6°C), puissance calorifique minimale/maximale 0,9/7,4 kW, consommation électrique mínimale/nominale/maximale en chauffage 0,17/1,28/2,34 kW, COP 4,38, SCOP 4,28 (classe A+), constitué d'une unité intérieure débit d'air à élevée/faible vitesse en refroidissement 900/540 m³/h, pression sonore à élevée/moyenne/faible vitesse en refroidissement 37/35/28 dBA, puissance sonore à élevée/moyenne/faible vitesse en refroidissement 52/50/43 dBA, dimensions 235x950x690 mm, poids 23 kg, avec fonction de compensation de la stratification et fonction d'autonettoyage de la batterie d'échange, et une unité extérieure avec compresseur type Twin Rotary, avec technologie Inverter, débit d'air en refroidissement 2400 m³/h, pression sonore en refroidissement 47 dBA, pression sonore en chauffage 48 dBA, puissance sonore en refroidissement 63 dBA, puissance sonore en chauffage 64 dBA, dimensions 550x780x290 mm, poids 44 kg, diamètre de connexion du tuyau de gaz 1/2", diamètre de connexion du tuyau de liquide 1/4", longueur maximale de la tuyauterie 50 m, différence maximale d'hauteur entre l'unité extérieure et l'unité intérieure 30 m, avec contrôle à distance par câble. Comprend les éléments antivibratoires de sol pour l'appui de l'unité extérieure et éléments pour la suspension au plafond de l'unité intérieure.
Inclut: Implantation des unités. Mise en place et fixation de l'unité intérieure. Mise en place et fixation de l'unité extérieure. Connexion aux lignes frigorifiques. Connexion au réseau électrique. Mise en place et fixation du tube entre l'unité intérieure et le contrôle à distance par câble. Pose des câbles entre l'unité intérieure et le contrôle à distance par câble. Connexion des câbles entre l'unité intérieure et le contrôle à distance par câble. Connexion au réseau de tout à l'égout. Mise en marche.
Critère de métré de projet: Nombre d'unités prévues, selon documentation graphique du Projet.
Critère de mesure de l'ouvrage: On mesurera le nombre d'unités réellement exécutées selon les spécifications du Projet.
Critère d'évaluation économique: Le prix ne comprend ni la canalisation ni le câblage électrique d'alimentation.

| Code | U | Désignation | Quantité | Prix | Montant |
|---|---|---|---|---|---|
| mt42tsb421aa | U | Équipement d'air conditionné, système air-air split 1x1, avec unité intérieure de plafond, avec distribution non gainable, pour gaz R-410A, pompe à chaleur, alimentation monophasée (230V/50Hz), pour remplacement, en maintenant les tuyauteries existantes, des installations de gaz réfrigérant R-22 ou R-407C, puissance frigorifique nominale 5 kW (température de bulbe sec de l'air intérieur 27°C, température de bulbe humide de l'air intérieur 19°C, température de bulbe sec de l'air extérieur 35°C, température de bulbe humide de l'air extérieur 24°C), puissance frigorifique minimale/maximale 1,2/5,6 kW, consommation électrique mínimale/nominale/maximale en refroidissement 0,21/1,37/2,26 kW, EER 3,65, SEER 5,45 (classe A), puissance calorifique nominale 5,6 kW (température de bulbe sec de l'air intérieur 20°C, température de bulbe sec de l'air extérieur 7°C, température de bulbe humide de l'air extérieur 6°C), puissance calorifique minimale/maximale 0,9/7,4 kW, consommation électrique mínimale/nominale/maximale en chauffage 0,17/1,28/2,34 kW, COP 4,38, SCOP 4,28 (classe A+), constitué d'une unité intérieure débit d'air à élevée/faible vitesse en refroidissement 900/540 m³/h, pression sonore à élevée/moyenne/faible vitesse en refroidissement 37/35/28 dBA, puissance sonore à élevée/moyenne/faible vitesse en refroidissement 52/50/43 dBA, dimensions 235x950x690 mm, poids 23 kg, avec fonction de compensation de la stratification et fonction d'autonettoyage de la batterie d'échange, et une unité extérieure avec compresseur type Twin Rotary, avec technologie Inverter, débit d'air en refroidissement 2400 m³/h, pression sonore en refroidissement 47 dBA, pression sonore en chauffage 48 dBA, puissance sonore en refroidissement 63 dBA, puissance sonore en chauffage 64 dBA, dimensions 550x780x290 mm, poids 44 kg, diamètre de connexion du tuyau de gaz 1/2", diamètre de connexion du tuyau de liquide 1/4", longueur maximale de la tuyauterie 50 m, différence maximale d'hauteur entre l'unité extérieure et l'unité intérieure 30 m. (matériau) | 1.000 | 1930014.20 | 1930014.20 |
| mt42www080 | U | Kit d'amortisseurs antivibration de sol, composé de quatre amortisseurs en caoutchouc, avec leurs vis, écrous et rondelles correspondants. (matériau) | 1.000 | 6244.48 | 6244.48 |
| mt42www090 | U | Kit de support pour la suspension du plafond, constitué de quatre tiges filetées en acier galvanisé, avec leurs chevilles, écrous et rondelles correspondants. (matériau) | 1.000 | 17172.33 | 17172.33 |
| mt42tsb610a | U | Contrôle à distance par câble, avec capacité de contrôle d'une unité intérieure ou d'un groupe de 8 unités intérieures d'air conditionné. (matériau) | 1.000 | 60883.73 | 60883.73 |
| mt42mhi900 | m | Câble bus blindé à 2 fils, de 0,5 mm² de section par fil (matériau) | 3.000 | 624.45 | 1873.35 |
| mt35aia090ma | m | Tube rigide en PVC, branchable, courbable à chaud, de couleur noire, de 16 mm de diamètre nominal, pour climatisation fixe en surface. Résistance à la compression 1250 N, résistance à l'impact 2 joules, température de travail -5°C jusqu'à 60°C, avec degré de protection IP547 selon NF EN 60529, propriétés électriques: isolant, non propagateur de la flamme. Selon NF EN 61386-1 et NF EN 61386-22. Comprend les colliers, les éléments de fixation et les accessoires (courbes, manchons, tés, coudes et courbes flexibles). (matériau) | 3.000 | 666.29 | 1998.87 |
| mo005 | h | Compagnon professionnel III/CP2 installateur de climatisation. (main-d'œuvre) | 2.445 | 1215.93 | 2972.95 |
| mo104 | h | Ouvrier professionnel II/OP installateur de climatisation. (main-d'œuvre) | 2.445 | 751.60 | 1837.66 |
| % | % | Frais de chantier des unités d'ouvrage | 2 % | 2022997.57 | 40459.95 |
|  |  | Coûts directs |  |  | 2063457.52 |
